# Instalação de sistema de bombagem de águas, em poço de bombagem

- Propriedade do ficheiro: CYPE Ingenieros S.A.
- Formato: FIEBDC-3/2016
- Programa: Gerador de preços para construção civil. CYPE Ingenieros, S.A.
- Data: 23/10/2024
- Moeda: EUR
- Custos indirectos: 3 %
- IVA: 23 %

## A Acondicionamento do terreno

### AH Bombagens

#### AHB Bombas submergíveis

**AHB010** Ud Instalação de sistema de bombagem de águas, em poço de bombagem.
Deslocamento, montagem e desmontagem de sistema de bombagem de águas, com bomba submergível de poço, de 25 m³/h, em poço de bombagem até 14 m de profundidade, para a evacuação e canalização a uma cota superior e a uma distância suficiente, de forma a evitar a reciclagem das águas. Incluindo tubos, filtros para evitar o transporte de finos e acessórios necessários para o correcto funcionamento da instalação.
Critérios considerados na determinação do preço da unidade de obra: O preço não inclui o poço de bombagem.
Inclui: Montagem do sistema. Desmontagem do sistema.
Critério de medição de projecto: Número de unidades previstas, segundo documentação gráfica de Projecto.
Critério de medição de obra: Medir-se-á o número de unidades realmente executadas segundo especificações de Projecto.

| Código | Un | Descrição | Rendimento | Preço | Importância |
|---|---|---|---|---|---|
| mq12bau050a | Ud | Transporte, colocação em obra e remoção de sistema de bombagem de águas, com bomba submergível de poço, de 25 m³/h, incluindo tubos, filtros e acessórios necessários para o correcto funcionamento da instalação em poço de bombagem até 14 m de profundidade. (equipamento) | 1 | 4003.38 | 4003.380 |
| % | % | Custos directos complementares | 2 % | 4003.380 | 80.068 |
|  |  | Custos directos |  |  | 4083.448 |
