# Injecção de resinas expansivas, para consolidação do terreno localizado abaixo da fundação existente

- Propriedade do ficheiro: CYPE Ingenieros S.A.
- Formato: FIEBDC-3/2016
- Programa: Gerador de preços para construção civil. CYPE Ingenieros, S.A.
- Data: 11/06/2024
- Moeda: EUR
- Custos indirectos: 3 %
- IVA: 23 %

## C Fundações

### CZ Reforços

#### CZT Reforço do terreno com injecções

**CZT010** Ud Injecção de resinas expansivas, para consolidação do terreno localizado abaixo da fundação existente.
Injecção dupla de resina expansiva, à base de poliuretano, em dois níveis abaixo do plano de fundação, com um grau de complexidade baixo, através de perfurações que atravessam a fundação existente, de 26 mm de diâmetro, de até 3 m de profundidade máxima, para conseguir a consolidação do terreno situado abaixo da mesma, enchendo os vazios do terreno, estabilizando-o e aumentando a sua capacidade de carga até alcançar as necessidades obtidas segundo estudo prévio de transmissão de cargas.
Inclui: Execução da perfuração. Introdução dos tubos de injecção. Injecção da resina. Controlo com nível laser do levantamento do edifício. Corte da parte sobrante dos tubos de injecção. Tapamento das perfurações com argamassa reparadora. Limpeza e recolha dos restos de resina. Remoção e acumulação de entulho. Carga de entulho para contentor.
Critério de medição de projecto: Número de unidades previstas, segundo documentação gráfica de Projecto.
Critério de medição de obra: Medir-se-á o número de unidades realmente executadas segundo especificações de Projecto.

| Código | Un | Descrição | Rendimento | Preço | Importância |
|---|---|---|---|---|---|
| mt07www015d | Ud | Injecção dupla de resina expansiva, à base de poliuretano, em dois níveis abaixo do plano de fundação, com um grau de complexidade baixo. (material) | 1 | 719.5 | 719.500 |
| mo042 | h | Oficial de 1ª estruturista. (mão de obra) | 1.189 | 23.64 | 28.108 |
| mo089 | h | Ajudante de estruturista. (mão de obra) | 1.189 | 23.07 | 27.430 |
| % | % | Custos directos complementares | 2 % | 775.038 | 15.501 |
|  |  | Custos directos |  |  | 790.539 |

Resíduos:
- colocação: mt07www015d; factor de resíduo 0.03

## Recursos

**mt07www015d** Ud Injecção dupla de resina expansiva
Dados técnicos: Custo energético 1575.836 MJ; Emissão de CO2 60.002 kg; Código LER 17 09 04; Massa do elemento 18 kg; Volume 0.012 m3
Resíduos:
- embalagem: re170203 Plástico. (componente de resíduo); rendimento 0.2 kg; Código LER 17 02 03; Massa do elemento 1 kg; Volume 0.001667 m3
