# Demolição de muro de alvenaria

- Propriedade do ficheiro: CYPE Ingenieros S.A.
- Formato: FIEBDC-3/2016
- Programa: Gerador de preços para construção civil. CYPE Ingenieros, S.A.
- Data: 23/10/2024
- Moeda: EUR
- Custos indirectos: 3 %
- IVA: 23 %

## D Demolições

### DE Estruturas

#### DEF Alvenarias

**DEF040** m³ Demolição de muro de alvenaria.
Demolição de muro de alvenaria de bloco de betão furado, com meios manuais, e carga manual para camião ou contentor.
Inclui: Demolição do elemento. Fragmentação do entulho em peças manejáveis. Remoção e acumulação de entulho. Limpeza dos restos da obra. Carga manual de entulho para camião ou contentor.
Critério de medição de projecto: Volume medido segundo documentação gráfica de Projecto.
Critério de medição de obra: Será medido o volume realmente demolido segundo especificações de Projecto.

| Código | Un | Descrição | Rendimento | Preço | Importância |
|---|---|---|---|---|---|
| mo112 | h | Operário especializado construção. (mão de obra) | 2.294 | 21.98 | 50.422 |
| mo113 | h | Operário não qualificado construção. (mão de obra) | 2.294 | 21.45 | 49.206 |
| % | % | Custos directos complementares | 2 % | 99.628 | 1.993 |
|  |  | Custos directos |  |  | 101.621 |

Resíduos:
- demolição: ruo170101 Betão (betões, argamassas e pré-fabricados). (componente de resíduo); rendimento 463.404 kg; Código LER 17 01 01; Massa do elemento 1 kg; Volume 0.000667 m3
