# Demolição de laje de betão armado, com meios manuais

- Propriedade do ficheiro: CYPE Ingenieros S.A.
- Formato: FIEBDC-3/2016
- Programa: Gerador de preços para construção civil. CYPE Ingenieros, S.A.
- Data: 23/10/2024
- Moeda: EUR
- Custos indirectos: 3 %
- IVA: 23 %

## D Demolições

### DE Estruturas

#### DEH Betão

**DEH020** m² Demolição de laje de betão armado, com meios manuais.
Demolição de laje maciça de betão armado de até 20 cm de altura total, com meios manuais, martelo pneumático e equipamento de oxicorte, remoção prévia do pavimento e da sua base, e carga manual para camião ou contentor.
Critérios considerados na determinação do preço da unidade de obra: O preço não inclui a remoção do pavimento.
Inclui: Implantação da superfície da laje a demolir. Demolição do elemento. Corte das armaduras. Fragmentação do entulho em peças manejáveis. Remoção e acumulação de entulho. Limpeza dos restos da obra. Carga manual de entulho para camião ou contentor.
Critério de medição de projecto: Superfície medida segundo documentação gráfica de Projecto.
Critério de medição de obra: Medir-se-á a superfície realmente demolida segundo especificações de Projecto.

| Código | Un | Descrição | Rendimento | Preço | Importância |
|---|---|---|---|---|---|
| mq05mai030 | h | Martelo pneumático. (equipamento) | 1.043 | 4.57 | 4.767 |
| mq05pdm110 | h | Compressor portátil diesel média pressão 10 m³/min. (equipamento) | 0.522 | 7.75 | 4.046 |
| mq08sol010 | h | Equipamento de oxicorte, com acetileno como combustível e oxigénio como comburente. (equipamento) | 0.313 | 8.25 | 2.582 |
| mo019 | h | Oficial de 1ª soldador. (mão de obra) | 0.335 | 22.98 | 7.698 |
| mo112 | h | Operário especializado construção. (mão de obra) | 1.116 | 21.98 | 24.530 |
| mo113 | h | Operário não qualificado construção. (mão de obra) | 0.837 | 21.45 | 17.954 |
| % | % | Custos directos complementares | 2 % | 61.577 | 1.232 |
|  |  | Custos directos |  |  | 62.809 |

Resíduos:
- demolição: ruo170101 Betão (betões, argamassas e pré-fabricados). (componente de resíduo); rendimento 460 kg; Código LER 17 01 01; Massa do elemento 1 kg; Volume 0.000667 m3
- demolição: ruo170405 Ferro e aço. (componente de resíduo); rendimento 22 kg; Código LER 17 04 05; Massa do elemento 1 kg; Volume 0.000476 m3
