# Desmontagem de grade de segurança metálica

- Propriedade do ficheiro: CYPE Ingenieros S.A.
- Formato: FIEBDC-3/2016
- Programa: Gerador de preços para construção civil. CYPE Ingenieros, S.A.
- Data: 11/06/2024
- Moeda: EUR
- Custos indirectos: 3 %
- IVA: 23 %

## D Demolições

### DF Fachadas

#### DFD Protecções e gradeamentos exteriores

**DFD040** Ud Desmontagem de grade de segurança metálica.
Desmontagem de grade de segurança metálica extensível de mais de 6 m² de superfície, com meios manuais, sem deteriorar os elementos construtivos aos quais está fixada, e carga manual para camião ou contentor.
Critérios considerados na determinação do preço da unidade de obra: O preço inclui a desmontagem dos mecanismos e dos acessórios.
Inclui: Desmontagem do elemento. Remoção e armazenamento do material desmontado. Limpeza dos restos da obra. Carga manual do material desmontado e restos da obra para camião ou contentor.
Critério de medição de projecto: Número de unidades previstas, segundo documentação gráfica de Projecto.
Critério de medição de obra: Será medido o número de unidades realmente desmontadas segundo especificações de Projecto.

| Código | Un | Descrição | Rendimento | Preço | Importância |
|---|---|---|---|---|---|
| mo018 | h | Oficial de 1ª serralheiro. (mão de obra) | 0.41 | 22.98 | 9.422 |
| mo059 | h | Ajudante de serralheiro. (mão de obra) | 0.41 | 22.2 | 9.102 |
| mo113 | h | Operário não qualificado construção. (mão de obra) | 0.273 | 21.45 | 5.856 |
| % | % | Custos directos complementares | 2 % | 24.380 | 0.488 |
|  |  | Custos directos |  |  | 24.868 |

Resíduos:
- demolição: ruo170405 Ferro e aço. (componente de resíduo); rendimento 129.42 kg; Código LER 17 04 05; Massa do elemento 1 kg; Volume 0.000476 m3
