# Remoção de guarda metálica

- Propriedade do ficheiro: CYPE Ingenieros S.A.
- Formato: FIEBDC-3/2016
- Programa: Gerador de preços para construção civil. CYPE Ingenieros, S.A.
- Data: 23/10/2024
- Moeda: EUR
- Custos indirectos: 3 %
- IVA: 23 %

## D Demolições

### DF Fachadas

#### DFD Protecções e gradeamentos exteriores

**DFD020** m Remoção de guarda metálica.
Remoção com meios manuais e equipamento de oxicorte, de guarda metálica em forma recta, de 100 cm de altura, situada na varanda ou terraço e fixada, sem deteriorar os elementos construtivos aos quais está fixada, e carga manual para camião ou contentor.
Critérios considerados na determinação do preço da unidade de obra: O preço inclui o desmontagem dos acessórios e dos elementos de fixação.
Inclui: Remoção do elemento. Remoção e armazenamento do material removido. Limpeza dos restos da obra. Carga manual do material removido e restos da obra para camião ou contentor.
Critério de medição de projecto: Comprimento medido segundo documentação gráfica de Projecto.
Critério de medição de obra: Será medido o comprimento realmente desmontado segundo especificações de Projecto.

| Código | Un | Descrição | Rendimento | Preço | Importância |
|---|---|---|---|---|---|
| mq08sol010 | h | Equipamento de oxicorte, com acetileno como combustível e oxigénio como comburente. (equipamento) | 0.118 | 8.25 | 0.974 |
| mo019 | h | Oficial de 1ª soldador. (mão de obra) | 0.127 | 22.98 | 2.918 |
| mo113 | h | Operário não qualificado construção. (mão de obra) | 0.253 | 21.45 | 5.427 |
| % | % | Custos directos complementares | 2 % | 9.319 | 0.186 |
|  |  | Custos directos |  |  | 9.505 |

Resíduos:
- demolição: ruo170407 Mistura de metais. (componente de resíduo); rendimento 3.638 kg; Código LER 17 04 07; Massa do elemento 1 kg; Volume 0.000667 m3
