# Demolição de moldura de vão de fachada

- Propriedade do ficheiro: CYPE Ingenieros S.A.
- Formato: FIEBDC-3/2016
- Programa: Gerador de preços para construção civil. CYPE Ingenieros, S.A.
- Data: 23/10/2024
- Moeda: EUR
- Custos indirectos: 3 %
- IVA: 23 %

## D Demolições

### DH Remates

#### DHE Exteriores

**DHE030** m Demolição de moldura de vão de fachada.
Demolição de moldura de vão de fachada, cerâmica, com meios manuais, sem deteriorar os elementos construtivos contíguos, e carga manual para camião ou contentor.
Inclui: Demolição do elemento. Fragmentação do entulho em peças manejáveis. Remoção e acumulação de entulho. Limpeza dos restos da obra. Carga manual de entulho para camião ou contentor.
Critério de medição de projecto: Comprimento medido segundo documentação gráfica de Projecto.
Critério de medição de obra: Será medido o comprimento realmente demolido segundo especificações de Projecto.

| Código | Un | Descrição | Rendimento | Preço | Importância |
|---|---|---|---|---|---|
| mo020 | h | Oficial de 1ª construção. (mão de obra) | 0.138 | 22.68 | 3.130 |
| mo113 | h | Operário não qualificado construção. (mão de obra) | 0.138 | 21.45 | 2.960 |
| % | % | Custos directos complementares | 2 % | 6.090 | 0.122 |
|  |  | Custos directos |  |  | 6.212 |

Resíduos:
- demolição: ruo170101 Betão (betões, argamassas e pré-fabricados). (componente de resíduo); rendimento 1.9 kg; Código LER 17 01 01; Massa do elemento 1 kg; Volume 0.000667 m3
- demolição: ruo170102 Tijolos. (componente de resíduo); rendimento 5.1 kg; Código LER 17 01 02; Massa do elemento 1 kg; Volume 0.0008 m3
