# Desmontagem de tubagem de instalação superficial de gás

- Propriedade do ficheiro: CYPE Ingenieros S.A.
- Formato: FIEBDC-3/2016
- Programa: Gerador de preços para construção civil. CYPE Ingenieros, S.A.
- Data: 25/09/2024
- Moeda: EUR
- Custos indirectos: 3 %
- IVA: 23 %

## D Demolições

### DI Instalações

#### DIG Gás

**DIG010** m Desmontagem de tubagem de instalação superficial de gás.
Desmontagem de tubos de aço preto de entre 1" e 2" de diâmetro, em instalação superficial de gás, com meios manuais, sem deteriorar os elementos construtivos aos quais estão fixados, e carga manual para camião ou contentor.
Inclui: Desmontagem do elemento. Obturação das tubagens ligadas ao elemento. Remoção e armazenamento do material desmontado. Limpeza dos restos da obra. Carga manual do material desmontado e restos da obra para camião ou contentor.
Critério de medição de projecto: Comprimento medido segundo documentação gráfica de Projecto.
Critério de medição de obra: Será medido o comprimento realmente desmontado segundo especificações de Projecto.

| Código | Un | Descrição | Rendimento | Preço | Importância |
|---|---|---|---|---|---|
| mo010 | h | Oficial de 1ª instalador de gás. (mão de obra) | 0.122 | 23.31 | 2.844 |
| mo109 | h | Ajudante de instalador de gás. (mão de obra) | 0.122 | 22.09 | 2.695 |
| % | % | Custos directos complementares | 2 % | 5.539 | 0.111 |
|  |  | Custos directos |  |  | 5.650 |

Resíduos:
- demolição: ruo170405 Ferro e aço. (componente de resíduo); rendimento 1.139 kg; Código LER 17 04 05; Massa do elemento 1 kg; Volume 0.000476 m3
