# Desmontagem de tubo de queda interior

- Propriedade do ficheiro: CYPE Ingenieros S.A.
- Formato: FIEBDC-3/2016
- Programa: Gerador de preços para construção civil. CYPE Ingenieros, S.A.
- Data: 11/06/2024
- Moeda: EUR
- Custos indirectos: 3 %
- IVA: 23 %

## D Demolições

### DI Instalações

#### DIS Drenagens e ventilação

**DIS031** m Desmontagem de tubo de queda interior.
Desmontagem de tubo de queda interior de polipropileno ou polietileno, de 125 mm de diâmetro máximo, com meios manuais, e carga manual para camião ou contentor.
Critérios considerados na determinação do preço da unidade de obra: O preço inclui o desmontagem do material de fixação, dos acessórios e das peças especiais, a obturação das condutas conectadas ao elemento e a desmontagem da ventilação secundária.
Inclui: Desmontagem do elemento. Obturação das tubagens ligadas ao elemento. Remoção e armazenamento do material desmontado. Limpeza dos restos da obra. Carga manual do material desmontado e restos da obra para camião ou contentor.
Critério de medição de projecto: Comprimento medido em projecção horizontal, segundo documentação gráfica de Projecto.
Critério de medição de obra: Será medido, em projecção horizontal, o comprimento realmente desmontado segundo especificações de Projecto.

| Código | Un | Descrição | Rendimento | Preço | Importância |
|---|---|---|---|---|---|
| mo113 | h | Operário não qualificado construção. (mão de obra) | 0.247 | 21.45 | 5.298 |
| % | % | Custos directos complementares | 2 % | 5.298 | 0.106 |
|  |  | Custos directos |  |  | 5.404 |

Resíduos:
- demolição: ruo170203 Plástico. (componente de resíduo); rendimento 1.56 kg; Código LER 17 02 03; Massa do elemento 1 kg; Volume 0.001667 m3
