# Desmontagem de folha de armário encastrado

- Propriedade do ficheiro: CYPE Ingenieros S.A.
- Formato: FIEBDC-3/2016
- Programa: Gerador de preços para construção civil. CYPE Ingenieros, S.A.
- Data: 11/06/2024
- Moeda: EUR
- Custos indirectos: 3 %
- IVA: 23 %

## D Demolições

### DL Vãos

#### DLA Armários

**DLA020** Ud Desmontagem de folha de armário encastrado.
Desmontagem de folha de armário encastrado de madeira, com meios manuais, e carga manual para camião ou contentor.
Critérios considerados na determinação do preço da unidade de obra: O preço inclui o desmontagem dos rebaixes, das guarnições e dos ferragens.
Inclui: Desmontagem do elemento. Remoção e armazenamento do material desmontado. Limpeza dos restos da obra. Carga manual do material desmontado e restos da obra para camião ou contentor.
Critério de medição de projecto: Número de unidades previstas, segundo documentação gráfica de Projecto.
Critério de medição de obra: Será medido o número de unidades realmente desmontadas segundo especificações de Projecto.

| Código | Un | Descrição | Rendimento | Preço | Importância |
|---|---|---|---|---|---|
| mo017 | h | Oficial de 1ª carpinteiro. (mão de obra) | 0.183 | 23.03 | 4.214 |
| mo058 | h | Ajudante de carpinteiro. (mão de obra) | 0.183 | 22.27 | 4.075 |
| % | % | Custos directos complementares | 2 % | 8.289 | 0.166 |
|  |  | Custos directos |  |  | 8.455 |

Resíduos:
- demolição: ruo170201 Madeira. (componente de resíduo); rendimento 24.09 kg; Código LER 17 02 01; Massa do elemento 1 kg; Volume 0.000909 m3
- demolição: ruo170401 Cobre, bronze e latão. (componente de resíduo); rendimento 0.75 kg; Código LER 17 04 01; Massa do elemento 1 kg; Volume 0.000667 m3
