# Desmontagem de ferragens de porta de entrada em habitação

- Propriedade do ficheiro: CYPE Ingenieros S.A.
- Formato: FIEBDC-3/2016
- Programa: Gerador de preços para construção civil. CYPE Ingenieros, S.A.
- Data: 11/06/2024
- Moeda: EUR
- Custos indirectos: 3 %
- IVA: 23 %

## D Demolições

### DL Vãos

#### DLP Portas

**DLP030** Ud Desmontagem de ferragens de porta de entrada em habitação.
Desmontagem de ferragens de manobra, de fecho e de segurança, em porta blindada de entrada em habitação de caixilharia de madeira, com meios manuais, e recuperação de material para localização posterior em outro local, e carga manual para camião ou contentor.
Inclui: Desmontagem do elemento. Classificação e etiquetagem. Armazenamento dos materiais a reutilizar. Carga manual do material a reutilizar para camião. Remoção e acumulação dos restos de obra. Limpeza dos restos da obra. Carga manual dos restos de obra para camião ou contentor.
Critério de medição de projecto: Número de unidades previstas, segundo documentação gráfica de Projecto.
Critério de medição de obra: Será medido o número de unidades realmente desmontadas segundo especificações de Projecto.

| Código | Un | Descrição | Rendimento | Preço | Importância |
|---|---|---|---|---|---|
| mo058 | h | Ajudante de carpinteiro. (mão de obra) | 0.504 | 22.27 | 11.224 |
| % | % | Custos directos complementares | 2 % | 11.224 | 0.224 |
|  |  | Custos directos |  |  | 11.448 |
