# Remoção de película adesiva de envidraçado de fachada

- Propriedade do ficheiro: CYPE Ingenieros S.A.
- Formato: FIEBDC-3/2016
- Programa: Gerador de preços para construção civil. CYPE Ingenieros, S.A.
- Data: 23/10/2024
- Moeda: EUR
- Custos indirectos: 3 %
- IVA: 23 %

## D Demolições

### DL Vãos

#### DLV Vidros

**DLV080** m² Remoção de película adesiva de envidraçado de fachada.
Remoção de película adesiva de envidraçado de fachada, com meios manuais através de espátula, posterior aplicação com pulverizador de líquido de limpeza à base de solução com agente de limpeza com 2% de água, impregnando o adesivo existente, eliminando-o com espátula uma vez amolecido, sem deteriorar a superfície suporte, e carga manual para camião ou contentor.
Inclui: Remoção do elemento. Aplicação do líquido de limpeza. Eliminação da camada de adesivo. Enxaguamento. Remoção e armazenamento do material removido. Limpeza dos restos da obra. Carga manual do material removido e restos da obra para camião ou contentor.
Critério de medição de projecto: Superfície medida segundo documentação gráfica de Projecto.
Critério de medição de obra: Medir-se-á a superfície realmente demolida segundo especificações de Projecto.

| Código | Un | Descrição | Rendimento | Preço | Importância |
|---|---|---|---|---|---|
| mt21lmc020a | l | Líquido de limpeza à base de solução com agente de limpeza com 2% de água, para aplicar com pulverizador, para a eliminação de adesivos sem provocar a sua dissolução. (material) | 0.15 | 0.16 | 0.024 |
| mo110 | h | Ajudante de vidraceiro. (mão de obra) | 0.168 | 23.62 | 3.968 |
| % | % | Custos directos complementares | 2 % | 3.992 | 0.080 |
|  |  | Custos directos |  |  | 4.072 |

Resíduos:
- colocação: mt21lmc020a; factor de resíduo 0.055

## Recursos

**mt21lmc020a** l Líquido de limpeza à base de solução com agente de limpeza com 2% de água
Dados técnicos: Custo energético 2.947 MJ; Emissão de CO2 0.158 kg; Código LER 20 01 30; Massa do elemento 1 kg; Volume 0.001 m3
Resíduos:
- embalagem: re170203 Plástico. (componente de resíduo); rendimento 0.023 kg; Código LER 17 02 03; Massa do elemento 1 kg; Volume 0.001667 m3
