# Realização de aberturas em parede divisória interior de alvenaria revestida

- Propriedade do ficheiro: CYPE Ingenieros S.A.
- Formato: FIEBDC-3/2016
- Programa: Gerador de preços para construção civil. CYPE Ingenieros, S.A.
- Data: 03/07/2024
- Moeda: EUR
- Custos indirectos: 3 %
- IVA: 23 %

## D Demolições

### DP Divisões e protecções

#### DPT Paredes divisórias de alvenaria

**DPT021** m² Realização de aberturas em parede divisória interior de alvenaria revestida.
Realização de abertura de passagem, de carácter provisório, em parede divisória interior de alvenaria revestida, formada por bloco de betão de 20 cm de espessura, com meios manuais, sem afectar a estabilidade da parede divisória ou dos elementos construtivos contíguos, deixando esperas para facilitar posteriormente o travamento com a nova alvenaria, e carga manual para camião ou contentor.
Critérios considerados na determinação do preço da unidade de obra: O preço inclui a desmontagem prévia dos aros e das folhas da caixilharia, dos acessórios e dos mecanismos eléctricos existentes, para a sua posterior reposição, mas não inclui o montagem e desmontagem do escoramento do vão nem a colocação de lintéis.
Inclui: Marcação da abertura no paramento. Demolição da alvenaria e dos seus revestimentos. Fragmentação do entulho em peças manejáveis. Remoção e acumulação de entulho. Limpeza dos restos da obra. Carga manual de entulho para camião ou contentor.
Critério de medição de projecto: Superfície medida segundo documentação gráfica de Projecto.
Critério de medição de obra: Medir-se-á a superfície realmente demolida segundo especificações de Projecto.

| Código | Un | Descrição | Rendimento | Preço | Importância |
|---|---|---|---|---|---|
| mo113 | h | Operário não qualificado construção. (mão de obra) | 0.752 | 21.45 | 16.130 |
| % | % | Custos directos complementares | 2 % | 16.130 | 0.323 |
|  |  | Custos directos |  |  | 16.453 |

Resíduos:
- demolição: ruo170101 Betão (betões, argamassas e pré-fabricados). (componente de resíduo); rendimento 216.3 kg; Código LER 17 01 01; Massa do elemento 1 kg; Volume 0.000667 m3
- demolição: ruo170103 Ladrilhos, telhas e materiais cerâmicos. (componente de resíduo); rendimento 5.52 kg; Código LER 17 01 03; Massa do elemento 1 kg; Volume 0.0008 m3
- demolição: ruo170203 Plástico. (componente de resíduo); rendimento 0.184 kg; Código LER 17 02 03; Massa do elemento 1 kg; Volume 0.001667 m3
- demolição: ruo170407 Mistura de metais. (componente de resíduo); rendimento 0.347 kg; Código LER 17 04 07; Massa do elemento 1 kg; Volume 0.000667 m3
- demolição: ruo170411 Cabos não abrangidos em 17 04 10. (componente de resíduo); rendimento 0.171 kg; Código LER 17 04 11; Massa do elemento 1 kg; Volume 0.000667 m3
- demolição: ruo170802 Materiais de construção à base de gesso não abrangidos em 17 08 01. (componente de resíduo); rendimento 17.25 kg; Código LER 17 08 02; Massa do elemento 1 kg; Volume 0.001 m3
