# Demolição de pendentes de betão em cobertura

- Propriedade do ficheiro: CYPE Ingenieros S.A.
- Formato: FIEBDC-3/2016
- Programa: Gerador de preços para construção civil. CYPE Ingenieros, S.A.
- Data: 26/08/2025
- Moeda: EUR
- Custos indirectos: 3 %
- IVA: 23 %

## D Demolições

### DQ Coberturas

#### DQF Formação de pendentes

**DQF010** m² Demolição de pendentes de betão em cobertura.
Demolição em cobertura de pendentes de betão leve com argila expandida de 10 cm de espessura média, com martelo pneumático, sem afectar a estabilidade dos elementos constructivos contiguos, e carga manual para camião ou contentor.
Inclui: Demolição do elemento. Fragmentação do entulho em peças manejáveis. Remoção e acumulação de entulho. Carga manual de entulho para camião ou contentor.
Critério de medição de projecto: Superfície medida segundo documentação gráfica de Projecto.
Critério de medição de obra: Medir-se-á a superfície realmente demolida segundo especificações de Projecto.

| Código | Un | Descrição | Rendimento | Preço | Importância |
|---|---|---|---|---|---|
| mq05mai030 | h | Martelo pneumático. (equipamento) | 0.093 | 4.57 | 0.425 |
| mq05pdm110 | h | Compressor portátil diesel média pressão 10 m³/min. (equipamento) | 0.093 | 7.75 | 0.721 |
| mo112 | h | Operário especializado construção. (mão de obra) | 0.098 | 23.86 | 2.338 |
| mo113 | h | Operário não qualificado construção. (mão de obra) | 0.197 | 23.29 | 4.588 |
| % | % | Custos directos complementares | 2 % | 8.072 | 0.161 |
|  |  | Custos directos |  |  | 8.233 |

Resíduos:
- demolição: ruo170101 Betão (betões, argamassas e pré-fabricados). (componente de resíduo); rendimento 55 kg; Código LER 17 01 01; Massa do elemento 1 kg; Volume 0.000667 m3
