# Desmontagem de clarabóia de placas translúcidas

- Propriedade do ficheiro: CYPE Ingenieros S.A.
- Formato: FIEBDC-3/2016
- Programa: Gerador de preços para construção civil. CYPE Ingenieros, S.A.
- Data: 11/06/2024
- Moeda: EUR
- Custos indirectos: 3 %
- IVA: 23 %

## D Demolições

### DQ Coberturas

#### DQL Pontos de luz

**DQL030** m² Desmontagem de clarabóia de placas translúcidas.
Desmontagem de estrutura metálica e placas translúcidas de clarabóia de quatro águas de 3 a 8 m de vão máximo, com equipamento de oxicorte, sem afectar a estabilidade dos elementos constructivos contiguos, e carga manual para camião ou contentor.
Inclui: Desmontagem do elemento. Remoção e armazenamento do material desmontado. Limpeza dos restos da obra. Carga manual do material desmontado e restos da obra para camião ou contentor.
Critério de medição de projecto: Superfície medida segundo documentação gráfica de Projecto.
Critério de medição de obra: Será medida a superfície realmente desmontada segundo especificações de Projecto.

| Código | Un | Descrição | Rendimento | Preço | Importância |
|---|---|---|---|---|---|
| mq08sol010 | h | Equipamento de oxicorte, com acetileno como combustível e oxigénio como comburente. (equipamento) | 0.268 | 8.25 | 2.211 |
| mo019 | h | Oficial de 1ª soldador. (mão de obra) | 0.284 | 22.98 | 6.526 |
| mo113 | h | Operário não qualificado construção. (mão de obra) | 0.213 | 21.45 | 4.569 |
| % | % | Custos directos complementares | 2 % | 13.306 | 0.266 |
|  |  | Custos directos |  |  | 13.572 |

Resíduos:
- demolição: ruo170203 Plástico. (componente de resíduo); rendimento 7.2 kg; Código LER 17 02 03; Massa do elemento 1 kg; Volume 0.001667 m3
- demolição: ruo170402 Alumínio. (componente de resíduo); rendimento 14.92 kg; Código LER 17 04 02; Massa do elemento 1 kg; Volume 0.000667 m3
- demolição: ruo170405 Ferro e aço. (componente de resíduo); rendimento 0.2 kg; Código LER 17 04 05; Massa do elemento 1 kg; Volume 0.000476 m3
