# Demolição de laroz de cobertura inclinada

- Propriedade do ficheiro: CYPE Ingenieros S.A.
- Formato: FIEBDC-3/2016
- Programa: Gerador de preços para construção civil. CYPE Ingenieros, S.A.
- Data: 23/10/2024
- Moeda: EUR
- Custos indirectos: 3 %
- IVA: 23 %

## D Demolições

### DQ Coberturas

#### DQR Remates

**DQR030** m Demolição de laroz de cobertura inclinada.
Demolição de laroz de cobertura inclinada, localizado a uma altura de até 20 m, com meios manuais, sem afectar a estabilidade dos elementos constructivos contiguos, e carga manual para camião ou contentor.
Inclui: Demolição do elemento. Fragmentação do entulho em peças manejáveis. Remoção e acumulação de entulho. Limpeza dos restos da obra. Carga manual de entulho para camião ou contentor.
Critério de medição de projecto: Comprimento medido segundo documentação gráfica de Projecto.
Critério de medição de obra: Será medido o comprimento realmente demolido segundo especificações de Projecto.

| Código | Un | Descrição | Rendimento | Preço | Importância |
|---|---|---|---|---|---|
| mo113 | h | Operário não qualificado construção. (mão de obra) | 0.102 | 21.45 | 2.188 |
| % | % | Custos directos complementares | 2 % | 2.188 | 0.044 |
|  |  | Custos directos |  |  | 2.232 |

Resíduos:
- demolição: ruo170404 Zinco. (componente de resíduo); rendimento 1.944 kg; Código LER 17 04 04; Massa do elemento 1 kg; Volume 0.000667 m3
