# Demolição de revestimento de placas de pedra natural fixado com ancoragens mecânicas

- Propriedade do ficheiro: CYPE Ingenieros S.A.
- Formato: FIEBDC-3/2016
- Programa: Gerador de preços para construção civil. CYPE Ingenieros, S.A.
- Data: 23/05/2024
- Moeda: EUR
- Custos indirectos: 3 %
- IVA: 23 %

## D Demolições

### DR Revestimentos

#### DRC Descontínuos

**DRC020** m² Demolição de revestimento de placas de pedra natural fixado com ancoragens mecânicas.
Desmontagem de placas de pedra natural fixadas com ancoragens mecânicas de perfis metálicos à vista em "T" ao paramento de fachada, com meios manuais e recuperação de material para localização posterior em outro local, sendo a ordem de execução do processo inversa à da sua instalação, sem afectar a estabilidade do sistema de ancoragem, e carga manual para camião ou contentor.
Inclui: Desmontagem do elemento. Classificação e etiquetagem. Armazenamento dos materiais a reutilizar. Carga manual do material a reutilizar para camião. Remoção e acumulação dos restos de obra. Limpeza dos restos da obra. Carga manual dos restos de obra para camião ou contentor.
Critério de medição de projecto: Superfície medida segundo documentação gráfica de Projecto.
Critério de medição de obra: Será medida a superfície realmente desmontada segundo especificações de Projecto.

| Código | Un | Descrição | Rendimento | Preço | Importância |
|---|---|---|---|---|---|
| mo011 | h | Oficial de 1ª montador. (mão de obra) | 0.345 | 23.31 | 8.042 |
| mo080 | h | Ajudante de montador. (mão de obra) | 0.345 | 22.13 | 7.635 |
| % | % | Custos directos complementares | 2 % | 15.677 | 0.314 |
|  |  | Custos directos |  |  | 15.991 |

Resíduos:
- demolição: ruo010413 Resíduos do corte e serragem de pedra não abrangidos em 01 04 07. (componente de resíduo); rendimento 78 kg; Código LER 01 04 13; Massa do elemento 1 kg; Volume 0.000667 m3
- demolição: ruo170203 Plástico. (componente de resíduo); rendimento 0.01 kg; Código LER 17 02 03; Massa do elemento 1 kg; Volume 0.001667 m3
