# Demolição de degrau

- Propriedade do ficheiro: CYPE Ingenieros S.A.
- Formato: FIEBDC-3/2016
- Programa: Gerador de preços para construção civil. CYPE Ingenieros, S.A.
- Data: 23/10/2024
- Moeda: EUR
- Custos indirectos: 3 %
- IVA: 23 %

## D Demolições

### DR Revestimentos

#### DRE Escadas

**DRE010** m Demolição de degrau.
Demolição de degraus de alvenaria de tijolo cerâmico e do seu revestimento de marmorite, com martelo pneumático, sem deteriorar da superfície da laje de escada, que ficará a descoberto, e carga manual para camião ou contentor.
Inclui: Demolição dos degraus e do seu revestimento. Fragmentação do entulho em peças manejáveis. Remoção e acumulação de entulho. Limpeza dos restos da obra. Carga manual de entulho para camião ou contentor.
Critério de medição de projecto: Comprimento medido segundo documentação gráfica de Projecto.
Critério de medição de obra: Será medido o comprimento realmente demolido segundo especificações de Projecto.

| Código | Un | Descrição | Rendimento | Preço | Importância |
|---|---|---|---|---|---|
| mq05mai030 | h | Martelo pneumático. (equipamento) | 0.116 | 4.57 | 0.530 |
| mq05pdm110 | h | Compressor portátil diesel média pressão 10 m³/min. (equipamento) | 0.116 | 7.75 | 0.899 |
| mo112 | h | Operário especializado construção. (mão de obra) | 0.492 | 21.98 | 10.814 |
| % | % | Custos directos complementares | 2 % | 12.243 | 0.245 |
|  |  | Custos directos |  |  | 12.488 |

Resíduos:
- demolição: ruo170101 Betão (betões, argamassas e pré-fabricados). (componente de resíduo); rendimento 67.24 kg; Código LER 17 01 01; Massa do elemento 1 kg; Volume 0.000667 m3
- demolição: ruo170102 Tijolos. (componente de resíduo); rendimento 26.78 kg; Código LER 17 01 02; Massa do elemento 1 kg; Volume 0.0008 m3
