# Desmontagem de bancada

- Propriedade do ficheiro: CYPE Ingenieros S.A.
- Formato: FIEBDC-3/2016
- Programa: Gerador de preços para construção civil. CYPE Ingenieros, S.A.
- Data: 11/06/2024
- Moeda: EUR
- Custos indirectos: 3 %
- IVA: 23 %

## D Demolições

### DS Equipamento

#### DSC Cozinhas

**DSC030** m Desmontagem de bancada.
Desmontagem de bancada de painel de aglomerado, com meios manuais e recuperação de material para localização posterior em outro local, sem afectar a estabilidade dos elementos construtivos aos quais possa estar fixada, e carga manual para camião ou contentor.
Inclui: Desmontagem do elemento. Classificação e etiquetagem. Armazenamento dos materiais a reutilizar. Carga manual do material a reutilizar para camião. Remoção e acumulação dos restos de obra. Limpeza dos restos da obra. Carga manual dos restos de obra para camião ou contentor.
Critério de medição de projecto: Comprimento medido segundo documentação gráfica de Projecto.
Critério de medição de obra: Será medido o comprimento realmente desmontado segundo especificações de Projecto.

| Código | Un | Descrição | Rendimento | Preço | Importância |
|---|---|---|---|---|---|
| mo011 | h | Oficial de 1ª montador. (mão de obra) | 1.24 | 23.31 | 28.904 |
| mo080 | h | Ajudante de montador. (mão de obra) | 1.24 | 22.13 | 27.441 |
| % | % | Custos directos complementares | 2 % | 56.345 | 1.127 |
|  |  | Custos directos |  |  | 57.472 |
