# Aço em estrutura de plataforma de trabalho

- Propriedade do ficheiro: CYPE Ingenieros S.A.
- Formato: FIEBDC-3/2016
- Programa: Gerador de preços para construção civil. CYPE Ingenieros, S.A.
- Data: 09/06/2025
- Moeda: EUR
- Custos indirectos: 3 %
- IVA: 23 %

## E Estruturas

### EA Metálicas

#### EAE Escadas, passadiços e plataformas de trabalho

**EAE030** kg Aço em estrutura de plataforma de trabalho.
Aço EN 10025 S275JR, em estrutura de plataforma de trabalho, formada por peças simples de perfis laminados à chaud das séries IPN, IPE, UPN, HEA, HEB ou HEM, acabamento com primário antioxidante, com ligações soldadas em obra.
Critérios considerados na determinação do preço da unidade de obra: O preço inclui as soldaduras, os cortes, os desperdícios, as peças especiais, os casquilhos e os elementos auxiliares de montagem.
Inclui: Marcação da plataforma de trabalho. Colocação e fixação provisória dos perfis. Aprumo e nivelamento. Execução das ligações soldadas.
Critério de medição de projecto: Peso nominal medido segundo documentação gráfica de Projecto.
Critério de medição de obra: Determinar-se-á, a partir do peso obtido em balança oficial das unidades chegadas à obra, o peso das unidades realmente executadas segundo especificações de Projecto.

| Código | Un | Descrição | Rendimento | Preço | Importância |
|---|---|---|---|---|---|
| mt07ala010deb | kg | Aço laminado EN 10025 S275JR, em perfis laminados a quente, peças simples, para aplicações estruturais, acabamento com primário antioxidante. Trabalhado e montado em oficina, para colocar com ligações soldadas em obra. (material) | 1 | 1.54 | 1.540 |
| mq08sol020 | h | Equipamentos e elementos auxiliares para soldadura eléctrica. (equipamento) | 0.017 | 3.42 | 0.058 |
| mo047 | h | Oficial de 1ª montador de estruturas metálicas. (mão de obra) | 0.271 | 25.68 | 6.959 |
| mo094 | h | Ajudante de montador de estruturas metálicas. (mão de obra) | 0.271 | 25.06 | 6.791 |
| % | % | Custos directos complementares | 2 % | 15.348 | 0.307 |
|  |  | Custos directos |  |  | 15.655 |

Resíduos:
- colocação: mt07ala010deb; factor de resíduo 0.0045

## Recursos

**mt07ala010deb** kg Aço laminado EN 10025 S275JR
Dados técnicos: Custo energético 14.060 MJ; Emissão de CO2 0.570 kg; Código LER 17 04 05; Massa do elemento 1 kg; Volume 0.000476 m3
