# Reforço de viga ou vigota de betão armado, com chapas metálicas

- Propriedade do ficheiro: CYPE Ingenieros S.A.
- Formato: FIEBDC-3/2016
- Programa: Gerador de preços para construção civil. CYPE Ingenieros, S.A.
- Data: 09/06/2025
- Moeda: EUR
- Custos indirectos: 3 %
- IVA: 23 %

## E Estruturas

### EH Betão armado

#### EHP Reforços com perfis metálicos

**EHP030** m² Reforço de viga ou vigota de betão armado, com chapas metálicas.
Reforço da viga ou vigota de betão armado, através chapa de aço S355JR (Fe510), laminado a quente, de 2 mm de espessura, disposta na face inferior da viga, fixada com adesivo tixotrópico de dois componentes à base de resina epóxi, aplicado de forma uniforme com espátula, palustra ou colher, preenchendo todas as aberturas que possam existir na superfície suporte. Inclusive escoramento do conjunto durante 24 horas no mínimo, para assegurar um bom comportamento na ligação, e remoção de todos os elementos auxiliares.
Inclui: Implantação da posição dos reforços. Limpeza da superfície do betão. Preparação da mistura. Aplicação da cola. Colocação da chapa de reforço. Escoramento do conjunto. Remoção de todos os elementos auxiliares.
Critério de medição de projecto: Superfície medida segundo documentação gráfica de Projecto.
Critério de medição de obra: Medir-se-á a superfície realmente executada segundo especificações de Projecto.

| Código | Un | Descrição | Rendimento | Preço | Importância |
|---|---|---|---|---|---|
| mt09reh120a | kg | Adesivo tixotrópico de dois componentes à base de resina epóxi, para a correcta ligação entre o betão fresco e o betão endurecido ou para melhorar a aderência do betão endurecido e o aço, segundo NP EN 1504-7. (material) | 2 | 11.62 | 23.240 |
| mt07ala011p | kg | Placa de aço laminado EN 10025 S355JR, para aplicações estruturais. Trabalhada e montada em oficina, para colocar em obra. (material) | 15.7 | 2.45 | 38.465 |
| mt50spa052b | m | Pranchão de madeira de pinho, de 20x7,2 cm. (material) | 0.02 | 6.32 | 0.126 |
| mt50spa101 | kg | Pregos de aço. (material) | 0.05 | 1.87 | 0.094 |
| mt50spa081a | Ud | Escora metálica telescópica, até 3 m de altura. (material) | 0.013 | 19.25 | 0.250 |
| mq08sol020 | h | Equipamentos e elementos auxiliares para soldadura eléctrica. (equipamento) | 0.116 | 3.42 | 0.397 |
| mo047 | h | Oficial de 1ª montador de estruturas metálicas. (mão de obra) | 0.801 | 25.68 | 20.570 |
| mo094 | h | Ajudante de montador de estruturas metálicas. (mão de obra) | 0.801 | 25.06 | 20.073 |
| % | % | Custos directos complementares | 2 % | 103.215 | 2.064 |
|  |  | Custos directos |  |  | 105.279 |

Resíduos:
- colocação: mt09reh120a; factor de resíduo 0.03
- colocação: mt07ala011p; factor de resíduo 0.0045
- colocação: mt50spa052b Pranchão de madeira de pinho, de 20x7,2 cm; factor de resíduo 1
- colocação: mt50spa101 Pregos de aço; factor de resíduo 0.0045
- colocação: mt50spa081a Escora metálica telescópica, até 3 m de altura; factor de resíduo 1

## Recursos

**mt09reh120a** kg Adesivo tixotrópico de dois componentes à base de resina epóxi
Dados técnicos: Custo energético 86.761 MJ; Emissão de CO2 3.294 kg; Código LER 17 09 04; Massa do elemento 1 kg; Volume 0.000667 m3
Resíduos:
- embalagem: re170203 Plástico. (componente de resíduo); rendimento 0.003 kg; Código LER 17 02 03; Massa do elemento 1 kg; Volume 0.001667 m3

**mt07ala011p** kg Placa de aço laminado EN 10025 S355JR
Dados técnicos: Custo energético 14.060 MJ; Emissão de CO2 0.570 kg; Código LER 17 04 05; Massa do elemento 1 kg; Volume 0.000476 m3

**mt50spa052b** m Pranchão de madeira de pinho, de 20x7,2 cm
Dados técnicos: Custo energético 1124.755 MJ; Emissão de CO2 -15.401 kg; Código LER 17 02 01; Massa do elemento 8.28 kg; Volume 0.007527 m3

**mt50spa101** kg Pregos de aço
Dados técnicos: Custo energético 14.060 MJ; Emissão de CO2 0.570 kg; Código LER 17 04 05; Massa do elemento 1 kg; Volume 0.000476 m3

**mt50spa081a** Ud Escora metálica telescópica, até 3 m de altura
Dados técnicos: Custo energético 139.194 MJ; Emissão de CO2 5.643 kg; Código LER 17 04 05; Massa do elemento 9.9 kg; Volume 0.004714 m3
