# Reparação não estrutural de betão, com argamassa de presa rápida à base de cimento

- Propriedade do ficheiro: CYPE Ingenieros S.A.
- Formato: FIEBDC-3/2016
- Programa: Gerador de preços para construção civil. CYPE Ingenieros, S.A.
- Data: 11/06/2024
- Moeda: EUR
- Custos indirectos: 3 %
- IVA: 23 %

## E Estruturas

### EH Betão armado

#### EHY Reparações

**EHY031** m² Reparação não estrutural de betão, com argamassa de presa rápida à base de cimento.
Aplicação manual de argamassa de presa rápida (6 minutos), com uma resistência à compressão aos 28 dias maior ou igual a 10 N/mm², classe R1, tipo CC, segundo NP EN 1504-3, Euroclasse A1 de reacção ao fogo, segundo NP EN 13501-1, à base de cimentos de alta resistência, inertes siliciosos seleccionados e aditivos específicos, em camada de 7 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09rep040a | kg | Argamassa de presa rápida (6 minutos), com uma resistência à compressão aos 28 dias maior ou igual a 10 N/mm², classe R1, tipo CC, segundo NP EN 1504-3, Euroclasse A1 de reacção ao fogo, segundo NP EN 13501-1, à base de cimentos de alta resistência, inertes siliciosos seleccionados e aditivos específicos, para reparação não estrutural do betão. (material) | 11.9 | 0.52 | 6.188 |
| mo020 | h | Oficial de 1ª construção. (mão de obra) | 0.496 | 22.68 | 11.249 |
| mo113 | h | Operário não qualificado construção. (mão de obra) | 0.496 | 21.45 | 10.639 |
| % | % | Custos directos complementares | 2 % | 28.076 | 0.562 |
|  |  | Custos directos |  |  | 28.638 |

Resíduos:
- colocação: mt09rep040a; factor de resíduo 0.0063

## Recursos

**mt09rep040a** kg Argamassa de presa rápida (6 minutos)
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
