# Cintagem de pilar de betão armado, com folha de fibra de carbono Tejido Carbotec "GRUPO PUMA"

- Propriedade do ficheiro: CYPE Ingenieros S.A.
- Formato: FIEBDC-3/2016
- Programa: Gerador de preços para construção civil. CYPE Ingenieros, S.A.
- Data: 11/06/2024
- Moeda: EUR
- Custos indirectos: 3 %
- IVA: 23 %

## E Estruturas

### EH Betão armado

#### EHZ Reforços com laminados e folhas, de fibra de carbono

**EHZ023** m² Cintagem de pilar de betão armado, com folha de fibra de carbono Tejido Carbotec "GRUPO PUMA".
Cintagem de pilar de betão armado, através do sistema Carbotec "GRUPO PUMA", com DIT nº 679, constituído por 2 camadas de folha de fibra de carbono unidireccional, Tejido Carbotec "GRUPO PUMA", 500 g/m², de 1000x300 mm e 0,49 mm de espessura, resistência à tracção 4830 MPa, módulo de elasticidade 234000 N/mm² e alongamento máximo 2%, impregnadas por ambas as faces com Adhesivo Carbotec Impregnante "GRUPO PUMA".
Critérios considerados na determinação do preço da unidade de obra: O preço não inclui a preparação do suporte nem o revestimento.
Inclui: Colocação das folhas de reforço, impregnadas por ambas as faces com a resina. Limpeza dos restos da obra.
Critério de medição de projecto: Superfície medida segundo documentação gráfica de Projecto.
Critério de medição de obra: Medir-se-á a superfície realmente executada segundo especificações de Projecto.

| Código | Un | Descrição | Rendimento | Preço | Importância |
|---|---|---|---|---|---|
| mt09rep037de | m² | Folha de fibra de carbono unidireccional, Tejido Carbotec "GRUPO PUMA", 500 g/m², de 1000x300 mm e 0,49 mm de espessura, resistência à tracção 4830 MPa, módulo de elasticidade 234000 N/mm² e alongamento máximo 2%, para reforço de estruturas. (material) | 2.2 | 76.42 | 168.124 |
| mt09rep033a | kg | Adhesivo Carbotec Impregnante "GRUPO PUMA", de dois componentes, à base de resina epóxi e um endurecedor. (material) | 2.6 | 6.69 | 17.394 |
| mo042 | h | Oficial de 1ª estruturista. (mão de obra) | 0.601 | 23.64 | 14.208 |
| mo089 | h | Ajudante de estruturista. (mão de obra) | 0.601 | 23.07 | 13.865 |
| % | % | Custos directos complementares | 2 % | 213.591 | 4.272 |
|  |  | Custos directos |  |  | 217.863 |

Resíduos:
- colocação: mt09rep033a Adhesivo Carbotec Impregnante "GRUPO PUMA", de dois componentes, à base de resina epóxi e um endurecedor; factor de resíduo 0.03

## Recursos

**mt09rep033a** kg Adhesivo Carbotec Impregnante "GRUPO PUMA", de dois componentes, à base de resina epóxi e um endurecedor
Dados técnicos: Custo energético 86.761 MJ; Emissão de CO2 3.294 kg; Código LER 17 09 04; Massa do elemento 1 kg; Volume 0.000667 m3
Resíduos:
- embalagem: re170203 Plástico. (componente de resíduo); rendimento 0.003 kg; Código LER 17 02 03; Massa do elemento 1 kg; Volume 0.001667 m3
