# Reforço de vigas e vigotas, com laminado de fibra de carbono Carbotec Lámina "GRUPO PUMA"

- Propriedade do ficheiro: CYPE Ingenieros S.A.
- Formato: FIEBDC-3/2016
- Programa: Gerador de preços para construção civil. CYPE Ingenieros, S.A.
- Data: 11/06/2024
- Moeda: EUR
- Custos indirectos: 3 %
- IVA: 23 %

## E Estruturas

### EH Betão armado

#### EHZ Reforços com laminados e folhas, de fibra de carbono

**EHZ103** m Reforço de vigas e vigotas, com laminado de fibra de carbono Carbotec Lámina "GRUPO PUMA".
Reforço pela face superior de vigas ou vigotas de betão armado, através do sistema Carbotec "GRUPO PUMA", com DIT nº 679, constituído por Carbotec Lámina "GRUPO PUMA", de fibra de carbono, de 150 mm de largura e 1,4 mm de espessura, módulo de elasticidade 200000 N/mm², resistência à tracção 1800 MPa e alongamento máximo 0,9%, colocado com Adhesivo Carbotec Lámina "GRUPO PUMA", aplicando uma camada de 3 mm de espessura sobre o laminado com espátula, prévia aplicação de primário com Implarest EPW "GRUPO PUMA", aplicado com trincha.
Critérios considerados na determinação do preço da unidade de obra: O preço não inclui a preparação do suporte nem o revestimento.
Inclui: Aplicação de primário. Implantação da posição dos reforços. Aplicação do adesivo sobre a face rugosa do laminado. Colocação do laminado sobre o suporte, com rolo de borracha. Limpeza dos restos da obra.
Critério de medição de projecto: Comprimento medido segundo documentação gráfica de Projecto.
Critério de medição de obra: Medir-se-á o comprimento realmente executado segundo especificações de Projecto.

| Código | Un | Descrição | Rendimento | Preço | Importância |
|---|---|---|---|---|---|
| mt09rep034a | kg | Primário de dois componentes, Implarest EPW "GRUPO PUMA", à base de resina epóxi e um endurecedor de poliamina. (material) | 0.275 | 22.9 | 6.298 |
| mt09rep036cj | m | Carbotec Lámina "GRUPO PUMA", de fibra de carbono, de 150 mm de largura e 1,4 mm de espessura, módulo de elasticidade 200000 N/mm², resistência à tracção 1800 MPa e alongamento máximo 0,9%, para reforço de estruturas. (material) | 1.1 | 130.2 | 143.220 |
| mt09rep035a | kg | Adhesivo Carbotec Lámina "GRUPO PUMA", de dois componentes, à base de resina epóxi sem dissolventes, cor cinzento, para aplicar com espátula sobre elemento estrutural a reforçar através de laminados de fibra de carbono, segundo NP EN 1504-4. (material) | 1 | 14.96 | 14.960 |
| mo042 | h | Oficial de 1ª estruturista. (mão de obra) | 0.351 | 23.64 | 8.298 |
| mo089 | h | Ajudante de estruturista. (mão de obra) | 0.351 | 23.07 | 8.098 |
| % | % | Custos directos complementares | 2 % | 180.874 | 3.617 |
|  |  | Custos directos |  |  | 184.491 |

Resíduos:
- colocação: mt09rep035a; factor de resíduo 0.03

## Recursos

**mt09rep035a** kg Adhesivo Carbotec Lámina "GRUPO PUMA"
Dados técnicos: Custo energético 86.761 MJ; Emissão de CO2 3.294 kg; Código LER 17 09 04; Massa do elemento 1 kg; Volume 0.000667 m3
Resíduos:
- embalagem: re170203 Plástico. (componente de resíduo); rendimento 0.003 kg; Código LER 17 02 03; Massa do elemento 1 kg; Volume 0.001667 m3
