# Pilar pré-fabricado de betão armado, imitação de madeira

- Propriedade do ficheiro: CYPE Ingenieros S.A.
- Formato: FIEBDC-3/2016
- Programa: Gerador de preços para construção civil. CYPE Ingenieros, S.A.
- Data: 23/10/2024
- Moeda: EUR
- Custos indirectos: 3 %
- IVA: 23 %

## E Estruturas

### EP Pré-fabricadas de betão

#### EPS Pilares

**EPS100** Ud Pilar pré-fabricado de betão armado, imitação de madeira.
Pilar pré-fabricado de betão armado, de 30x30 cm e secção oca, de 200 cm de altura, com 4 varões de aço de 12 mm de diâmetro, acabamento imitação madeira, com uma demão de lasur. Inclusive betão C25/30 (XC2(P); D25; S2; Cl 0,4) para enchimento do pilar.
Inclui: Implantação dos pilares. Levantamento e colocação dos pilares através de grua. Ajuste à sua posição correcta e nivelamento. Montagem e desmontagem de escoras complementares.
Critério de medição de projecto: Número de unidades previstas, segundo documentação gráfica de Projecto.
Critério de medição de obra: Medir-se-á o número de unidades realmente executadas segundo especificações de Projecto.

| Código | Un | Descrição | Rendimento | Preço | Importância |
|---|---|---|---|---|---|
| mt07pha080e | Ud | Pilar pré-fabricado de betão armado, de 30x30 cm e secção oca, de 200 cm de altura, com 4 varões de aço de 12 mm de diâmetro, acabamento imitação madeira, com uma demão de lasur. (material) | 1 | 399.64 | 399.640 |
| mt10haf020bonha | m³ | Betão C25/30 (XC2(P); D25; S2; Cl 0,4), fabricado em central, segundo NP EN 206. (material) | 0.098 | 78.57 | 7.700 |
| mq07gte010a | h | Autogrua de braço telescópico com uma capacidade de elevação de 12 t e 20 m de altura máxima de trabalho. (equipamento) | 0.261 | 54.88 | 14.324 |
| mo046 | h | Oficial de 1ª montador de estruturas pré-fabricadas de betão. (mão de obra) | 0.277 | 23.64 | 6.548 |
| mo093 | h | Ajudante de montador de estruturas pré-fabricadas de betão. (mão de obra) | 0.554 | 23.07 | 12.781 |
| % | % | Custos directos complementares | 2 % | 440.993 | 8.820 |
|  |  | Custos directos |  |  | 449.813 |

Resíduos:
- colocação: mt07pha080e; factor de resíduo 0.0209341
- colocação: mt10haf020bonha Betão C25/30 (XC2(P); D25; S2; Cl 0,4), fabricado em central, segundo NP EN 206; factor de resíduo 0.00149688

## Recursos

**mt07pha080e** Ud Pilar pré-fabricado de betão armado
Dados técnicos: Custo energético 614.907 MJ; Emissão de CO2 47.547 kg; Código LER 17 01 01; Massa do elemento 280 kg; Volume 0.186667 m3
Resíduos:
- embalagem: re170201 Madeira. (componente de resíduo); rendimento 1.115 kg; Código LER 17 02 01; Massa do elemento 1 kg; Volume 0.000909 m3
- embalagem: re170203 Plástico. (componente de resíduo); rendimento 0.42 kg; Código LER 17 02 03; Massa do elemento 1 kg; Volume 0.001667 m3

**mt10haf020bonha** m³ Betão C25/30 (XC2(P); D25; S2; Cl 0,4), fabricado em central, segundo NP EN 206
Dados técnicos: Custo energético 1876.000 MJ; Emissão de CO2 234.500 kg; Código LER 17 01 01; Massa do elemento 2345 kg; Volume 1.563333 m3
