# Viga pré-fabricada de betão armado

- Propriedade do ficheiro: CYPE Ingenieros S.A.
- Formato: FIEBDC-3/2016
- Programa: Gerador de preços para construção civil. CYPE Ingenieros, S.A.
- Data: 23/10/2024
- Moeda: EUR
- Custos indirectos: 3 %
- IVA: 23 %

## E Estruturas

### EP Pré-fabricadas de betão

#### EPV Vigas

**EPV010** m Viga pré-fabricada de betão armado.
Viga pré-fabricada de betão armado tipo T invertido, de 30 cm de largura de alma, 30 cm de altura do banzo, 45 cm de largura total e 45 cm de altura total, com um momento flector máximo de 360 kN·m.
Inclui: Implantação das vigas. Levantamento e colocação das vigas através de grua. Ajuste à sua posição correcta e nivelamento. Formação da união com os elementos de apoio. Enchimento e vedação das juntas. Montagem e desmontagem de escoras complementares.
Critério de medição de projecto: Comprimento medido entre eixos, segundo documentação gráfica de Projecto.
Critério de medição de obra: Medir-se-á, a eixos, o comprimento realmente executado segundo especificações de Projecto.

| Código | Un | Descrição | Rendimento | Preço | Importância |
|---|---|---|---|---|---|
| mt07pha030aaaa1 | m | Viga pré-fabricada de betão armado tipo T invertido, de 30 cm de largura de alma, 30 cm de altura do banzo, 45 cm de largura total e 45 cm de altura total, com um momento flector máximo de 360 kN·m, segundo EN 13225. (material) | 1 | 223.07 | 223.070 |
| mq07gte010c | h | Autogrua de braço telescópico com uma capacidade de elevação de 30 t e 27 m de altura máxima de trabalho. (equipamento) | 0.058 | 75.04 | 4.352 |
| mo046 | h | Oficial de 1ª montador de estruturas pré-fabricadas de betão. (mão de obra) | 0.062 | 23.64 | 1.466 |
| mo093 | h | Ajudante de montador de estruturas pré-fabricadas de betão. (mão de obra) | 0.123 | 23.07 | 2.838 |
| % | % | Custos directos complementares | 2 % | 231.726 | 4.635 |
|  |  | Custos directos |  |  | 236.361 |

Resíduos:
- colocação: mt07pha030aaaa1; factor de resíduo 0.0084

## Recursos

**mt07pha030aaaa1** m Viga pré-fabricada de betão armado tipo T invertido
Dados técnicos: Custo energético 523.519 MJ; Emissão de CO2 58.122 kg; Código LER 17 01 01; Massa do elemento 340 kg; Volume 0.226667 m3
Resíduos:
- embalagem: re170201 Madeira. (componente de resíduo); rendimento 0.021 kg; Código LER 17 02 01; Massa do elemento 1 kg; Volume 0.000909 m3
- embalagem: re170203 Plástico. (componente de resíduo); rendimento 0.075 kg; Código LER 17 02 03; Massa do elemento 1 kg; Volume 0.001667 m3
