# Guarda de escada, de madeira

- Propriedade do ficheiro: CYPE Ingenieros S.A.
- Formato: FIEBDC-3/2016
- Programa: Gerador de preços para construção civil. CYPE Ingenieros, S.A.
- Data: 11/06/2024
- Moeda: EUR
- Custos indirectos: 3 %
- IVA: 23 %

## F Fachadas, divisões e protecções

### FD Protecções e gradeamentos

#### FDD Guardas e corrimãos

**FDD120** m Guarda de escada, de madeira.
Guarda de madeira de pinho da região envernizada, de 90 cm de altura, com corrimão superior e soco inferior de 65x70 mm de diâmetro, balaústres torneados de 5 cm ensamblados cada 12 cm, para escada recta de dois tramos com descanso. Inclusive barras para fixação através de aparafusamento em alvenaria com buchas de nylon e parafusos de aço. Elaborada em oficina e montada em obra.
Inclui: Marcação dos pontos de fixação. Aprumo e nivelamento. Resolução das uniões entre tramos. Resolução das uniões ao paramento.
Critério de medição de projecto: Comprimento medido entre eixos em verdadeira magnitude, segundo documentação gráfica de Projecto.
Critério de medição de obra: Medir-se-á, em verdadeira magnitude, a eixos, o comprimento realmente executado segundo especificações de Projecto.

| Código | Un | Descrição | Rendimento | Preço | Importância |
|---|---|---|---|---|---|
| mt26aaa033a | Ud | Ancoragem mecânica com bucha de nylon e parafuso de aço galvanizado, de cabeça escareada. (material) | 2 | 0.29 | 0.580 |
| mt22dbe010ac | m | Guarda de madeira de pinho da região envernizada, de 90 cm de altura com corrimão superior e soco inferior de 65x70 mm de diâmetro, balaústres torneados de 5 cm ensamblados cada 12 cm, para uma escada recta de dois tramos com descanso. (material) | 1 | 159.84 | 159.840 |
| mo017 | h | Oficial de 1ª carpinteiro. (mão de obra) | 0.856 | 23.03 | 19.714 |
| mo058 | h | Ajudante de carpinteiro. (mão de obra) | 0.611 | 22.27 | 13.607 |
| % | % | Custos directos complementares | 2 % | 193.741 | 3.875 |
|  |  | Custos directos |  |  | 197.616 |

Resíduos:
- colocação: mt26aaa033a Ancoragem mecânica com bucha de nylon e parafuso de aço galvanizado, de cabeça escareada; factor de resíduo 0.00430435
- colocação: mt22dbe010ac; factor de resíduo 0.00178761

## Recursos

**mt26aaa033a** Ud Ancoragem mecânica com bucha de nylon e parafuso de aço galvanizado, de cabeça escareada
Dados técnicos: Custo energético 1.599 MJ; Emissão de CO2 0.133 kg; Código LER 17 04 05; Massa do elemento 0.046 kg; Volume 0.000022 m3
Resíduos:
- embalagem: re150101 Embalagens de papel e cartão. (componente de resíduo); rendimento 0.001 kg; Código LER 15 01 01; Massa do elemento 1 kg; Volume 0.001333 m3

**mt22dbe010ac** m Guarda de madeira de pinho da região envernizada
Dados técnicos: Custo energético 529.822 MJ; Emissão de CO2 12.120 kg; Código LER 17 02 01; Massa do elemento 13.16 kg; Volume 0.011964 m3
Resíduos:
- embalagem: re170203 Plástico. (componente de resíduo); rendimento 0.003 kg; Código LER 17 02 03; Massa do elemento 1 kg; Volume 0.001667 m3
