# Parede divisória interior com painéis de sectorização

- Propriedade do ficheiro: CYPE Ingenieros S.A.
- Formato: FIEBDC-3/2016
- Programa: Gerador de preços para construção civil. CYPE Ingenieros, S.A.
- Data: 11/06/2024
- Moeda: EUR
- Custos indirectos: 3 %
- IVA: 23 %

## F Fachadas, divisões e protecções

### FI Paredes divisórias leves

#### FIM Painéis de sectorização

**FIM010** m² Parede divisória interior com painéis de sectorização.
Parede divisória com painéis com encaixe macho-fêmea de sectorização de aço galvanizado com isolamento incorporado, de 60 mm de espessura e 1150 mm de largura, formados por face exterior de chapa microgrecada acabamento pré-lacado, RC3 e RUV2, segundo NP EN 10169, de 0,5 mm de espessura, alma isolante de lã de rocha de densidade média 120 kg/m³ e face interior de chapa microgrecada acabamento pré-lacado, de 0,5 mm de espessura, condutibilidade térmica 0,592 W/(m°C), Euroclasse A2-s1, d0 de reacção ao fogo segundo NP EN 13501-1, resistência ao fogo EI 60 segundo EN 1366-1. Inclusive acessórios de fixação dos painéis e silicone neutro oxímico para enchimento de juntas.
Critérios considerados na determinação do preço da unidade de obra: O preço não inclui a resolução de encontros e pontos singulares.
Inclui: Implantação dos painéis. Colocação e fixação dos painéis. Vedação de juntas.
Critério de medição de projecto: Superfície medida segundo documentação gráfica de Projecto, sem duplicar esquinas nem encontros, descontando as aberturas de superfície maior de 3 m².
Critério de medição de obra: Medir-se-á a superfície realmente executada segundo especificações de Projecto, sem duplicar esquinas nem encontros, descontando as aberturas de superfície maior de 3 m².

| Código | Un | Descrição | Rendimento | Preço | Importância |
|---|---|---|---|---|---|
| mt12ppa020aai | m² | Painel com encaixe macho-fêmea de sectorização de aço galvanizado com isolamento incorporado, de 60 mm de espessura e 1150 mm de largura, formado por face exterior de chapa microgrecada acabamento pré-lacado, RC3 e RUV2, segundo NP EN 10169, de 0,5 mm de espessura, alma isolante de lã de rocha de densidade média 120 kg/m³ e face interior de chapa microgrecada acabamento pré-lacado, de 0,5 mm de espessura, condutibilidade térmica 0,592 W/(m°C), Euroclasse A2-s1, d0 de reacção ao fogo segundo NP EN 13501-1, resistência ao fogo EI 60 segundo EN 1366-1. (material) | 1.05 | 43.53 | 45.707 |
| mt12ppa100b | Ud | Kit de acessórios de fixação, para painéis sandwich isolantes, em paredes divisórias. (material) | 0.2 | 9.7 | 1.940 |
| mt21qui025a | Ud | Cartucho de 300 ml de silicone neutro oxímico, incolor, Euroclasse B-s3, d0 de reacção ao fogo, segundo NP EN 13501-1, dureza Shore A aproximada de 22, segundo EN ISO 868 e recuperação elástica >=90%, segundo EN ISO 7389. (material) | 0.1 | 4.34 | 0.434 |
| mo053 | h | Oficial de 1ª montador de pré-fabricados interiores. (mão de obra) | 0.33 | 23.31 | 7.692 |
| mo100 | h | Ajudante de montador de pré-fabricados interiores. (mão de obra) | 0.33 | 22.13 | 7.303 |
| % | % | Custos directos complementares | 2 % | 63.076 | 1.262 |
|  |  | Custos directos |  |  | 64.338 |

Resíduos:
- colocação: mt12ppa020aai; factor de resíduo 0.0072
- colocação: mt21qui025a; factor de resíduo 0.06

## Recursos

**mt12ppa020aai** m² Painel com encaixe macho-fêmea de sectorização de aço galvanizado com isolamento incorporado
Dados técnicos: Custo energético 301.244 MJ; Emissão de CO2 30.030 kg; Código LER 17 04 05; Massa do elemento 15.4 kg; Volume 0.007333 m3
Resíduos:
- embalagem: re170203 Plástico. (componente de resíduo); rendimento 0.032 kg; Código LER 17 02 03; Massa do elemento 1 kg; Volume 0.001667 m3

**mt21qui025a** Ud Cartucho de 300 ml de silicone neutro oxímico
Dados técnicos: Custo energético 87.088 MJ; Emissão de CO2 3.667 kg; Código LER 17 09 04; Massa do elemento 0.45 kg; Volume 0.0003 m3
Resíduos:
- embalagem: re170203 Plástico; rendimento 0.1 kg
