# Reforço para sistema ETICS "BAUMIT" de isolamento térmico pelo exterior de fachadas

- Propriedade do ficheiro: CYPE Ingenieros S.A.
- Formato: FIEBDC-3/2016
- Programa: Gerador de preços para construção civil. CYPE Ingenieros, S.A.
- Data: 11/06/2024
- Moeda: EUR
- Custos indirectos: 3 %
- IVA: 23 %

## F Fachadas, divisões e protecções

### FS Fachadas ETICS

#### FSM Revestimento contínuo mineral ou sintético

**FSM044** m² Reforço para sistema ETICS "BAUMIT" de isolamento térmico pelo exterior de fachadas.
Camada adicional de reforço para o sistema OpenSystem "BAUMIT", com ETA 09/0256, através da aplicação de uma camada de argamassa de 3 mm de espessura mínima, realizada com argamassa cola OpenContact "BAUMIT", de cor branca, aplicada manualmente, armada com malha de fibra de vidro anti-álcalis, StarTex 145 "BAUMIT", de 4x4 mm de vão de malha, de 145 g/m² de massa superficial e 0,5 mm de espessura, sobreposta 10 cm; aplicada em zonas susceptíveis de impacto desde o arranque do sistema, sobre a camada de regularização e antes da aplicação do primário.
Critérios considerados na determinação do preço da unidade de obra: O preço inclui a execução dos remates nos encontros com paramentos, revestimentos ou outros elementos assentes na sua superfície.
Inclui: Aplicação de uma primeira camada de argamassa sobre a camada de regularização. Colocação da malha de reforço. Aplicação de uma segunda camada de argamassa sobre a malha de reforço. Resolução de pontos singulares.
Critério de medição de projecto: Superfície medida segundo documentação gráfica de Projecto, descontando as aberturas de superfície maior de 2 m², adicionando em alternativa a superfície da parte interior da abertura, correspondente ao desenvolvimento de ombreiras e padieiras.
Critério de medição de obra: Medir-se-á a superfície realmente executada segundo especificações de Projecto, descontando as aberturas de superfície maior de 2 m², adicionando em alternativa a superfície da parte interior da abertura, correspondente ao desenvolvimento de ombreiras e padieiras.

| Código | Un | Descrição | Rendimento | Preço | Importância |
|---|---|---|---|---|---|
| mt28bau060a | kg | Argamassa cola OpenContact "BAUMIT", de cor branca, composta por cimento branco, ligantes orgânicos, fibras, inerte de 0,6 mm de tamanho máximo e aditivos, permeável ao vapor de água, com resistência aos sais, para aplicar com palustra, para aderir e reforçar os painéis isolantes, e como camada base, prévia amassadura com água. (material) | 4 | 1.21 | 4.840 |
| mt28bau100a | m² | Malha de fibra de vidro anti-álcalis, StarTex 145 "BAUMIT", de 4x4 mm de vão de malha, de 145 g/m² de massa superficial, 0,5 mm de espessura e de 0,1x50 m, com 2000 N/50 mm de resistência à tracção, para armar argamassas. (material) | 1.1 | 1.59 | 1.749 |
| mo039 | h | Oficial de 1ª rebocador. (mão de obra) | 0.131 | 22.68 | 2.971 |
| mo079 | h | Ajudante de rebocador. (mão de obra) | 0.131 | 22.13 | 2.899 |
| % | % | Custos directos complementares | 2 % | 12.459 | 0.249 |
|  |  | Custos directos |  |  | 12.708 |

Resíduos:
- colocação: mt28bau060a; factor de resíduo 0.0063
- colocação: mt28bau100a; factor de resíduo 0.055

## Recursos

**mt28bau060a** kg Argamassa cola OpenContact "BAUMIT"
Dados técnicos: Custo energético 6.644 MJ; Emissão de CO2 0.130 kg; Código LER 17 01 01; Massa do elemento 1 kg; Volume 0.000667 m3
Resíduos:
- embalagem: re150101 Embalagens de papel e cartão. (componente de resíduo); rendimento 0.012 kg; Código LER 15 01 01; Massa do elemento 1 kg; Volume 0.001333 m3
- embalagem: re170201 Madeira. (componente de resíduo); rendimento 0.019 kg; Código LER 17 02 01; Massa do elemento 1 kg; Volume 0.000909 m3
- embalagem: re170203 Plástico. (componente de resíduo); rendimento 0.001 kg; Código LER 17 02 03; Massa do elemento 1 kg; Volume 0.001667 m3

**mt28bau100a** m² Malha de fibra de vidro anti-álcalis
Dados técnicos: Custo energético 12.456 MJ; Emissão de CO2 0.613 kg; Código LER 17 02 03; Massa do elemento 0.145 kg; Volume 0.000242 m3
Resíduos:
- embalagem: re170203 Plástico; rendimento 0.024 kg
