# Reforço para sistema ETICS "WEBER" de isolamento térmico pelo exterior de fachadas

- Propriedade do ficheiro: CYPE Ingenieros S.A.
- Formato: FIEBDC-3/2016
- Programa: Gerador de preços para construção civil. CYPE Ingenieros, S.A.
- Data: 03/07/2024
- Moeda: EUR
- Custos indirectos: 3 %
- IVA: 23 %

## F Fachadas, divisões e protecções

### FS Fachadas ETICS

#### FSM Revestimento contínuo mineral ou sintético

**FSM114** m² Reforço para sistema ETICS "WEBER" de isolamento térmico pelo exterior de fachadas.
Camada adicional de reforço para o sistema Webertherm ETICS "WEBER", com ETA 14/0365, através da aplicação de uma camada de argamassa de 2 mm de espessura mínima, realizada com argamassa polimérica de altas prestações reforçada com fibras, Webertherm BaseGel, "WEBER", cor branco, armada com malha de fibra de vidro anti-álcalis, Webertherm Malla 160 "WEBER", de 3,5x3,8 mm de vão de malha, 160 g/m² de massa superficial e 0,52 mm de espessura, sobreposta 10 cm; aplicada em zonas susceptíveis de impacto desde o arranque do sistema, sobre a camada de regularização e antes da aplicação da camada de acabamento.
Critérios considerados na determinação do preço da unidade de obra: O preço inclui a execução dos remates nos encontros com paramentos, revestimentos ou outros elementos assentes na sua superfície.
Inclui: Aplicação de uma primeira camada de argamassa sobre a camada de regularização. Colocação da malha de reforço. Aplicação de uma segunda camada de argamassa sobre a malha de reforço. Resolução de pontos singulares.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mpc020c | kg | Argamassa polimérica de altas prestações reforçada com fibras, Webertherm BaseGel, "WEBER", cor branco, composta de cimento branco, cargas minerais, resinas hidrófugas redispersáveis, fibras e aditivos especiais, para aplicar com palustra, para aderir os painéis isolantes e como camada base, tipo GP CSIII W2, segundo EN 998-1. (material) | 3 | 0.82 | 2.460 |
| mt28maw050h | m² | Malha de fibra de vidro anti-álcalis, Webertherm Malla 160 "WEBER", de 3,5x3,8 mm de vão de malha, 160 g/m² de massa superficial, 0,52 mm de espessura e de 0,11x50 m, para armar argamassas. (material) | 1.1 | 1.66 | 1.826 |
| mo039 | h | Oficial de 1ª rebocador. (mão de obra) | 0.109 | 22.68 | 2.472 |
| mo079 | h | Ajudante de rebocador. (mão de obra) | 0.109 | 22.13 | 2.412 |
| % | % | Custos directos complementares | 2 % | 9.170 | 0.183 |
|  |  | Custos directos |  |  | 9.353 |

Resíduos:
- colocação: mt28mpc020c; factor de resíduo 0.014458
- colocação: mt28maw050h; factor de resíduo 0.055

## Recursos

**mt28mpc020c** kg Argamassa polimérica de altas prestações reforçada com fibras
Dados técnicos: Custo energético 3.340 MJ; Emissão de CO2 0.250 kg; Código LER 17 01 01; Massa do elemento 1 kg; Volume 0.000667 m3

**mt28maw050h** m² Malha de fibra de vidro anti-álcalis
Dados técnicos: Custo energético 13.504 MJ; Emissão de CO2 0.664 kg; Código LER 17 02 03; Massa do elemento 0.16 kg; Volume 0.000267 m3
Resíduos:
- embalagem: re170203 Plástico. (componente de resíduo); rendimento 0.024 kg; Código LER 17 02 03; Massa do elemento 1 kg; Volume 0.001667 m3
