# Limpeza manual de fachadas com água e escova

- Propriedade do ficheiro: CYPE Ingenieros S.A.
- Formato: FIEBDC-3/2016
- Programa: Gerador de preços para construção civil. CYPE Ingenieros, S.A.
- Data: 26/08/2025
- Moeda: EUR
- Custos indirectos: 3 %
- IVA: 23 %

## F Fachadas, divisões e protecções

### FZ Limpeza e tratamentos superficiais

#### FZA Limpeza manual

**FZA020** m² Limpeza manual de fachadas com água e escova.
Limpeza de fachada de alvenaria de pedra em mau estado de conservação, através de escovagem manual com água e escova suave, até descobrir as zonas areadas, bolhas de pátina e fissuras de alvenaria, eliminação prévia de cascas, detritos e material aderido; e posterior enxaguamento com água abundante. Incluindo armazenamento, remoção e carga de entulho e restos gerados para camião ou contentor, considerando um grau de complexidade alto.
Inclui: Escovagem manual com água da superfície suporte. Remoção e acumulação dos restos gerados. Carga dos restos gerados para camião ou contendor.
Critério de medição de projecto: Superfície medida segundo documentação gráfica de Projecto.
Critério de medição de obra: Medir-se-á a superfície realmente executada segundo especificações de Projecto.

| Código | Un | Descrição | Rendimento | Preço | Importância |
|---|---|---|---|---|---|
| mt08aaa010a | m³ | Água. (material) | 0.03 | 1.5 | 0.045 |
| mo020 | h | Oficial de 1ª construção. (mão de obra) | 0.503 | 24.63 | 12.389 |
| mo113 | h | Operário não qualificado construção. (mão de obra) | 0.503 | 23.29 | 11.715 |
| % | % | Custos directos complementares | 2 % | 24.149 | 0.483 |
|  |  | Custos directos |  |  | 24.632 |

## Recursos

**mt08aaa010a** m³ Água
Dados técnicos: Custo energético 60.000 MJ; Emissão de CO2 30.000 kg
