# Limpeza química de fachadas com jacto de água e fungicida

- Propriedade do ficheiro: CYPE Ingenieros S.A.
- Formato: FIEBDC-3/2016
- Programa: Gerador de preços para construção civil. CYPE Ingenieros, S.A.
- Data: 11/06/2024
- Moeda: EUR
- Custos indirectos: 3 %
- IVA: 23 %

## F Fachadas, divisões e protecções

### FZ Limpeza e tratamentos superficiais

#### FZC Limpeza química

**FZC020** m² Limpeza química de fachadas com jacto de água e fungicida.
Limpeza química de fachada de alvenaria de pedra em estado de conservação regular, através da aplicação com escova sobre as zonas mais escurecidas de uma solução de água e lixívia a 10%, com um tempo de actuação de 30 minutos, enxaguamento abundantemente com jacto de água à pressão, posterior aplicação com trincha sobre a fachada de primário fungicida, e limpeza final com jacto de água à pressão, até eliminar os fungos, as algas e o bolor da superfície suporte, começando pelas zonas mais altas, aplicando o tratamento em faixas horizontais completas. Incluindo ensaios prévios necessários para ajustar os parâmetros de limpeza e evitar danos nos materiais, transporte, montagem e desmontagem de equipamentos mecânico; eliminação dos fungos formados em consolas, cornijas e saliências; armazenamento, remoção e carga de restos gerados para camião ou contentor; considerando um grau de complexidade baixo.
Inclui: Montagem e preparação do equipamento. Realização de ensaios para ajuste dos parâmetros de limpeza. Aplicação com trincha do produto fungicida. Limpeza da superfície suporte com jacto de água. Desmontagem do equipamento. Remoção e acumulação do material projectado e os restos gerados. Carga do material projectado e os restos gerados para camião ou contentor.
Critério de medição de projecto: Superfície medida segundo documentação gráfica de Projecto.
Critério de medição de obra: Medir-se-á a superfície realmente executada segundo especificações de Projecto.

| Código | Un | Descrição | Rendimento | Preço | Importância |
|---|---|---|---|---|---|
| mt27pfj130b | l | Solução de água e lixívia a 10%. (material) | 0.124 | 0.42 | 0.052 |
| mt08aaa010a | m³ | Água. (material) | 0.371 | 1.5 | 0.557 |
| mt08lim060 | l | Primário fungicida para a eliminação de bolores, fungos ou algas, de aplicação em fachadas e paramentos interiores. (material) | 0.124 | 13.81 | 1.712 |
| mq08lch020c | h | Equipamento de jacto de água à pressão, com adaptador para lança de água. (equipamento) | 0.1 | 6.06 | 0.606 |
| mo020 | h | Oficial de 1ª construção. (mão de obra) | 0.401 | 22.68 | 9.095 |
| mo112 | h | Operário especializado construção. (mão de obra) | 0.401 | 21.98 | 8.814 |
| % | % | Custos directos complementares | 2 % | 20.836 | 0.417 |
|  |  | Custos directos |  |  | 21.253 |

Resíduos:
- colocação: mt08lim060 Primário fungicida para a eliminação de bolores, fungos ou algas, de aplicação em fachadas e paramentos interiores; factor de resíduo 0.03

## Recursos

**mt08aaa010a** m³ Água
Dados técnicos: Custo energético 60.000 MJ; Emissão de CO2 30.000 kg

**mt08lim060** l Primário fungicida para a eliminação de bolores, fungos ou algas, de aplicação em fachadas e paramentos interiores
Dados técnicos: Custo energético 113.484 MJ; Emissão de CO2 4.319 kg; Código LER 17 09 04; Massa do elemento 1.5 kg; Volume 0.001 m3
Resíduos:
- embalagem: re150104 Embalagens de metal. (componente de resíduo); rendimento 0.064 kg; Código LER 15 01 04; Massa do elemento 1 kg; Volume 0.001667 m3
