# Sistema electrostático para protecção da fachada contra aves

- Propriedade do ficheiro: CYPE Ingenieros S.A.
- Formato: FIEBDC-3/2016
- Programa: Gerador de preços para construção civil. CYPE Ingenieros, S.A.
- Data: 04/07/2024
- Moeda: EUR
- Custos indirectos: 3 %
- IVA: 23 %

## F Fachadas, divisões e protecções

### FZ Limpeza e tratamentos superficiais

#### FZP Protecção contra as aves

**FZP010** m Sistema electrostático para protecção da fachada contra aves.
Sistema electrostático dissuasivo, para a protecção da fachada contra as aves, constituído por condutores nus de aço inoxidável AISI 316L, colocados sobre suportes isolantes de policarbonato e ligados, através de condutores isolados, a gerador de impulsos alimentado por baterias solares ou através da rede eléctrica, com tomada de terra e controlo electrónico. Inclusive acessórios, elementos de ancoragem e material auxiliar. Totalmente montado, ligado e testado, sem incluir a repercussão de andaimes nem afectar a estabilidade do elemento.
Inclui: Limpeza e preparação do plano de apoio. Marcação. Colocação dos suportes isolantes. Instalação em fachada dos condutores nus sobre os suportes. Colocação do condutor isolado, no interior do edifício, e ligação com o condutor de fachada. Instalação e ligação do gerador de impulsos.
Critério de medição de projecto: Comprimento medido segundo documentação gráfica de Projecto.
Critério de medição de obra: Medir-se-á o comprimento realmente executado segundo especificações de Projecto.

| Código | Un | Descrição | Rendimento | Preço | Importância |
|---|---|---|---|---|---|
| mt41ave010 | m | Instalação de sistema electrostático dissuasivo, para a protecção da fachada contra as aves, constituído por condutores nus de aço inoxidável AISI 316L, colocados sobre suportes isolantes de policarbonato e ligados, através de condutores isolados, a gerador de impulsos alimentado por baterias solares ou através da rede eléctrica, com tomada de terra e controlo electrónico, que funciona através da transmissão de impulsos directos incómodos, para afugentar as aves sem lhes causar prejuízo. (material) | 1 | 16.37 | 16.370 |
| mo020 | h | Oficial de 1ª construção. (mão de obra) | 0.294 | 22.68 | 6.668 |
| % | % | Custos directos complementares | 2 % | 23.038 | 0.461 |
|  |  | Custos directos |  |  | 23.499 |
