# Bidão para armazenar resíduos perigosos

- Propriedade do ficheiro: CYPE Ingenieros S.A.
- Formato: FIEBDC-3/2016
- Programa: Gerador de preços para construção civil. CYPE Ingenieros, S.A.
- Data: 25/09/2024
- Moeda: EUR
- Custos indirectos: 3 %
- IVA: 23 %

## G Gestão de resíduos

### GE Gestão de resíduos perigosos

#### GEA Armazenamento de resíduos perigosos

**GEA010** Ud Bidão para armazenar resíduos perigosos.
Bidão de 60 litros de capacidade para resíduos perigosos procedentes da construção ou demolição, apto para armazenar resíduos da decapagem ou eliminação de tinta e verniz contendo solventes orgânicos ou outras substâncias perigosas.
Inclui: Fornecimento e colocação. Marcação do recipiente com a etiqueta correspondente.
Critério de medição de projecto: Número de unidades previstas, segundo documentação gráfica de Projecto.
Critério de medição de obra: Medir-se-á o número de unidades realmente executadas segundo especificações de Projecto.

| Código | Un | Descrição | Rendimento | Preço | Importância |
|---|---|---|---|---|---|
| mt08grg010a | Ud | Bidão de 60 litros de capacidade, apto para armazenar resíduos perigosos. (material) | 1 | 40 | 40.000 |
| mo113 | h | Operário não qualificado construção. (mão de obra) | 0.115 | 21.45 | 2.467 |
| % | % | Custos directos complementares | 2 % | 42.467 | 0.849 |
|  |  | Custos directos |  |  | 43.316 |
