# Perfil para focinho de degrau, de alumínio

- Propriedade do ficheiro: CYPE Ingenieros S.A.
- Formato: FIEBDC-3/2016
- Programa: Gerador de preços para construção civil. CYPE Ingenieros, S.A.
- Data: 11/06/2024
- Moeda: EUR
- Custos indirectos: 3 %
- IVA: 23 %

## H Remates e trabalhos auxiliares

### HD Perfis decorativos

#### HDC Perfis para esquinas

**HDC021** m Perfil para focinho de degrau, de alumínio.
Perfil autocolante em L, para a protecção de cantos de degraus, de alumínio anodizado, com abas de 25x10 mm de comprimento e 3 mm de espessura.
Inclui: Preparação da superfície suporte. Marcação. Corte e preparação. Colocação e fixação.
Critério de medição de projecto: Comprimento medido segundo documentação gráfica de Projecto. Não foi incrementada a medição por perdas, uma vez que na composição se considerou 5% a mais.
Critério de medição de obra: Medir-se-á o comprimento realmente executado segundo especificações de Projecto.

| Código | Un | Descrição | Rendimento | Preço | Importância |
|---|---|---|---|---|---|
| mt18jpc120a | m | Perfil autocolante em L, para a protecção de cantos de degraus, de alumínio anodizado, com abas de 25x10 mm de comprimento e 3 mm de espessura. (material) | 1.05 | 7.02 | 7.371 |
| mo023 | h | Oficial de 1ª ladrilhador. (mão de obra) | 0.059 | 22.68 | 1.338 |
| % | % | Custos directos complementares | 2 % | 8.709 | 0.174 |
|  |  | Custos directos |  |  | 8.883 |

Resíduos:
- colocação: mt18jpc120a; factor de resíduo 0.048

## Recursos

**mt18jpc120a** m Perfil autocolante em L
Dados técnicos: Custo energético 32.488 MJ; Emissão de CO2 2.443 kg; Código LER 17 04 02; Massa do elemento 0.28 kg; Volume 0.000187 m3
Resíduos:
- embalagem: re170203 Plástico. (componente de resíduo); rendimento 0.005 kg; Código LER 17 02 03; Massa do elemento 1 kg; Volume 0.001667 m3
