# Perfuração em betão para a passagem de instalações

- Propriedade do ficheiro: CYPE Ingenieros S.A.
- Formato: FIEBDC-3/2016
- Programa: Gerador de preços para construção civil. CYPE Ingenieros, S.A.
- Data: 25/09/2024
- Moeda: EUR
- Custos indirectos: 3 %
- IVA: 23 %

## H Remates e trabalhos auxiliares

### HP Cortes e perfurações

#### HPH Em elementos de betão

**HPH010** Ud Perfuração em betão para a passagem de instalações.
Perfuração por via húmida em laje de betão com camada de compressão e abobadilha, de 20 mm de diâmetro, até uma profundidade máxima de 35 cm, realizada com perfuradora com coroa diamantada, para a passagem de instalações.
Inclui: Marcação das zonas a perfurar. Perfuração com coroa diamantada. Fragmentação do entulho em peças manejáveis. Remoção e acumulação de entulho. Limpeza dos restos da obra. Carga manual de entulho para camião ou contentor.
Critério de medição de projecto: Número de unidades previstas, segundo documentação gráfica de Projecto.
Critério de medição de obra: Medir-se-á o número de unidades realmente executadas segundo especificações de Projecto.

| Código | Un | Descrição | Rendimento | Preço | Importância |
|---|---|---|---|---|---|
| mt08aaa010a | m³ | Água. (material) | 0.02 | 1.5 | 0.030 |
| mq05per010 | h | Perfuradora com coroa diamantada e suporte, por via húmida. (equipamento) | 0.174 | 28 | 4.872 |
| mo113 | h | Operário não qualificado construção. (mão de obra) | 0.176 | 21.45 | 3.775 |
| % | % | Custos directos complementares | 2 % | 8.677 | 0.174 |
|  |  | Custos directos |  |  | 8.851 |

## Recursos

**mt08aaa010a** m³ Água
Dados técnicos: Custo energético 60.000 MJ; Emissão de CO2 30.000 kg
