# Parapeito de aço galvanizado

- Propriedade do ficheiro: CYPE Ingenieros S.A.
- Formato: FIEBDC-3/2016
- Programa: Gerador de preços para construção civil. CYPE Ingenieros, S.A.
- Data: 04/07/2024
- Moeda: EUR
- Custos indirectos: 3 %
- IVA: 23 %

## H Remates e trabalhos auxiliares

### HR Remates de fachada

#### HRA De aço galvanizado

**HRA030** m Parapeito de aço galvanizado.
Parapeito de chapa dobrada de aço galvanizado, espessura 0,8 mm, desenvolvimento 500 mm e 7 dobras, com pingadeira, encastrado nas ombreiras; colocação com adesivo betuminoso de aplicação a frio; e vedação das juntas entre peças e das uniões com os muros com vedante adesivo monocomponente.
Inclui: Marcação da disposição das peças. Corte das peças. Preparação e regularização do suporte. Colocação e fixação das peças metálicas, niveladas e aprumadas. Vedação de juntas e limpeza.
Critério de medição de projecto: Largura da abertura, medida segundo documentação gráfica de Projecto, incrementada em 5 cm para cada lado.
Critério de medição de obra: Medir-se-á o comprimento realmente executado segundo especificações de Projecto, incluindo os encastramentos nas ombreiras.

| Código | Un | Descrição | Rendimento | Preço | Importância |
|---|---|---|---|---|---|
| mt20wwr010 | kg | Adesivo betuminoso de aplicação a frio, para chapas metálicas. (material) | 0.5 | 6.08 | 3.040 |
| mt20vme020f | m | Parapeito de chapa dobrada de aço galvanizado, espessura 0,8 mm, desenvolvimento 500 mm e 7 dobras, com pingadeira. (material) | 1 | 7.08 | 7.080 |
| mt22www010d | Ud | Cartucho de 290 ml de vedante adesivo monocomponente, neutro, súper elástico, à base de polímero MS, cor transparente, com resistência à intempérie e aos raios UV e alongamento até à rotura 750%. (material) | 0.2 | 5.29 | 1.058 |
| mo020 | h | Oficial de 1ª construção. (mão de obra) | 0.186 | 22.68 | 4.218 |
| mo113 | h | Operário não qualificado construção. (mão de obra) | 0.093 | 21.45 | 1.995 |
| % | % | Custos directos complementares | 2 % | 17.391 | 0.348 |
|  |  | Custos directos |  |  | 17.739 |

Resíduos:
- colocação: mt20wwr010 Adesivo betuminoso de aplicação a frio, para chapas metálicas; factor de resíduo 0.07
- colocação: mt20vme020f Parapeito de chapa dobrada de aço galvanizado, espessura 0,8 mm, desenvolvimento 500 mm e 7 dobras, com pingadeira; factor de resíduo 0.0053
- colocação: mt22www010d; factor de resíduo 0.06

## Recursos

**mt20wwr010** kg Adesivo betuminoso de aplicação a frio, para chapas metálicas
Dados técnicos: Custo energético 56.035 MJ; Emissão de CO2 0.662 kg; Código LER 17 03 02; Massa do elemento 1 kg; Volume 0.001 m3
Resíduos:
- embalagem: re170203 Plástico. (componente de resíduo); rendimento 0.04 kg; Código LER 17 02 03; Massa do elemento 1 kg; Volume 0.001667 m3

**mt20vme020f** m Parapeito de chapa dobrada de aço galvanizado, espessura 0,8 mm, desenvolvimento 500 mm e 7 dobras, com pingadeira
Dados técnicos: Custo energético 79.087 MJ; Emissão de CO2 8.026 kg; Código LER 17 04 05; Massa do elemento 3.12 kg; Volume 0.001486 m3
Resíduos:
- embalagem: re170203 Plástico; rendimento 0.008 kg

**mt22www010d** Ud Cartucho de 290 ml de vedante adesivo monocomponente
Dados técnicos: Custo energético 70.388 MJ; Emissão de CO2 3.428 kg; Código LER 17 09 04; Massa do elemento 0.421 kg; Volume 0.000281 m3
Resíduos:
- embalagem: re170203 Plástico; rendimento 0.1 kg
