# Capeamento de aço pré-lacado

- Propriedade do ficheiro: CYPE Ingenieros S.A.
- Formato: FIEBDC-3/2016
- Programa: Gerador de preços para construção civil. CYPE Ingenieros, S.A.
- Data: 11/06/2024
- Moeda: EUR
- Custos indirectos: 3 %
- IVA: 23 %

## H Remates e trabalhos auxiliares

### HR Remates de fachada

#### HRR De aço pré-lacado

**HRR010** m Capeamento de aço pré-lacado.
Capeamento metálico, de chapa dobrada de aço pré-lacado, com um ângulo de inclinação de 10°, espessura 0,6 mm, desenvolvimento 500 mm e 4 dobras, com pingadeira, para revestimento de muros; fixação com parafusos autoperfurantes de aço galvanizado; e vedação das juntas entre peças e, se for o caso, das uniões com os muros com vedante adesivo monocomponente.
Inclui: Preparação da superfície de apoio. Preparação da base e dos meios de fixação. Marcação da disposição das peças. Corte das peças. Colocação e fixação das peças metálicas niveladas e aprumadas. Vedação de juntas e limpeza.
Critério de medição de projecto: Comprimento medido entre eixos, segundo documentação gráfica de Projecto.
Critério de medição de obra: Medir-se-á, a eixos, o comprimento realmente executado segundo especificações de Projecto.

| Código | Un | Descrição | Rendimento | Preço | Importância |
|---|---|---|---|---|---|
| mt20ame020ra | m | Capeamento metálico, de chapa dobrada de aço pré-lacado, com um ângulo de inclinação de 10°, espessura 0,6 mm, desenvolvimento 500 mm e 4 dobras, com pingadeira, para revestimento de muros. (material) | 1 | 6.67 | 6.670 |
| mt12www050 | Ud | Parafuso autoperfurante de aço galvanizado. (material) | 2 | 0.05 | 0.100 |
| mt22www010d | Ud | Cartucho de 290 ml de vedante adesivo monocomponente, neutro, súper elástico, à base de polímero MS, cor transparente, com resistência à intempérie e aos raios UV e alongamento até à rotura 750%. (material) | 0.2 | 5.29 | 1.058 |
| mo018 | h | Oficial de 1ª serralheiro. (mão de obra) | 0.163 | 22.98 | 3.746 |
| mo059 | h | Ajudante de serralheiro. (mão de obra) | 0.081 | 22.2 | 1.798 |
| % | % | Custos directos complementares | 2 % | 13.372 | 0.267 |
|  |  | Custos directos |  |  | 13.639 |

Resíduos:
- colocação: mt20ame020ra; factor de resíduo 0.006
- colocação: mt12www050 Parafuso autoperfurante de aço galvanizado; factor de resíduo 0.0052381
- colocação: mt22www010d; factor de resíduo 0.06

## Recursos

**mt20ame020ra** m Capeamento metálico
Dados técnicos: Custo energético 23.777 MJ; Emissão de CO2 1.232 kg; Código LER 17 04 05; Massa do elemento 2.34 kg; Volume 0.001114 m3
Resíduos:
- embalagem: re170203 Plástico. (componente de resíduo); rendimento 0.008 kg; Código LER 17 02 03; Massa do elemento 1 kg; Volume 0.001667 m3

**mt12www050** Ud Parafuso autoperfurante de aço galvanizado
Dados técnicos: Custo energético 0.053 MJ; Emissão de CO2 0.006 kg; Código LER 17 04 05; Massa do elemento 0.0021 kg
Resíduos:
- embalagem: re150101 Embalagens de papel e cartão. (componente de resíduo); rendimento 0.001 kg; Código LER 15 01 01; Massa do elemento 1 kg; Volume 0.001333 m3

**mt22www010d** Ud Cartucho de 290 ml de vedante adesivo monocomponente
Dados técnicos: Custo energético 70.388 MJ; Emissão de CO2 3.428 kg; Código LER 17 09 04; Massa do elemento 0.421 kg; Volume 0.000281 m3
Resíduos:
- embalagem: re170203 Plástico; rendimento 0.1 kg
