# Formação de pendentes de chuveiro executado "in situ", com kit Schlüter-KERDI-SHOWER-T "SCHLÜTER-SYSTEMS"

- Propriedade do ficheiro: CYPE Ingenieros S.A.
- Formato: FIEBDC-3/2016
- Programa: Gerador de preços para construção civil. CYPE Ingenieros, S.A.
- Data: 11/06/2024
- Moeda: EUR
- Custos indirectos: 3 %
- IVA: 23 %

## H Remates e trabalhos auxiliares

### HY Trabalhos auxiliares de pedreiro

#### HYO Para ofícios

**HYO070** Ud Formação de pendentes de chuveiro executado "in situ", com kit Schlüter-KERDI-SHOWER-T "SCHLÜTER-SYSTEMS".
Formação de pendentes de chuveiro executado "in situ", com kit Schlüter-KERDI-SHOWER-T 1220 BF "SCHLÜTER-SYSTEMS", de 1220x1220 mm, formado por painel de formação de pendentes de poliestireno expandido (EPS), de duas peças com uma pendente maior que 2% e lâmina impermeabilizante flexível de polietileno com geotêxtil não tecido. Inclusive cimento cola de presa normal C1, para fixar o painel ao suporte e adesivo bicomponente, Schlüter-KERDI-COLL-L "SCHLÜTER-SYSTEMS" para fixar a lâmina ao painel.
Inclui: Marcação e corte dos painéis. Aplicação do cimento cola. Colocação dos painéis. Aplicação da cola. Colocação da tela de polietileno. Limpeza final.
Critério de medição de projecto: Número de unidades previstas, segundo documentação gráfica de Projecto.
Critério de medição de obra: Medir-se-á o número de unidades realmente executadas segundo especificações de Projecto.

| Código | Un | Descrição | Rendimento | Preço | Importância |
|---|---|---|---|---|---|
| mt15res210u | Ud | Kit Schlüter-KERDI-SHOWER-T 1220 BF "SCHLÜTER-SYSTEMS", de 1220x1220 mm, formado por painel de formação de pendentes de poliestireno expandido (EPS), de duas peças com uma pendente maior que 2% e lâmina impermeabilizante flexível de polietileno com geotêxtil não tecido, para sumidouro. (material) | 1 | 194.05 | 194.050 |
| mt09mcr021g | kg | Cimento cola de presa normal, C1, segundo NP EN 12004, cor cinzento. (material) | 10.25 | 0.35 | 3.588 |
| mt15res060d | kg | Adesivo bicomponente, Schlüter-KERDI-COLL-L "SCHLÜTER-SYSTEMS", à base de uma dispersão acrílica sem dissolventes e pó de cimento, para a vedação de juntas. (material) | 0.5 | 11.92 | 5.960 |
| mo020 | h | Oficial de 1ª construção. (mão de obra) | 0.246 | 22.68 | 5.579 |
| mo077 | h | Ajudante de construção. (mão de obra) | 0.246 | 22.13 | 5.444 |
| % | % | Custos directos complementares | 2 % | 214.621 | 4.292 |
|  |  | Custos directos |  |  | 218.913 |

Resíduos:
- colocação: mt09mcr021g Cimento cola de presa normal, C1, segundo NP EN 12004, cor cinzento; factor de resíduo 0.07

## Recursos

**mt09mcr021g** kg Cimento cola de presa normal, C1, segundo NP EN 12004, cor cinzento
Dados técnicos: Custo energético 3.871 MJ; Emissão de CO2 0.344 kg; Código LER 17 09 04; Massa do elemento 1 kg; Volume 0.000667 m3
Resíduos:
- embalagem: re170203 Plástico. (componente de resíduo); rendimento 0.003 kg; Código LER 17 02 03; Massa do elemento 1 kg; Volume 0.001667 m3
