# Mastro para a fixação de antenas

- Propriedade do ficheiro: CYPE Ingenieros S.A.
- Formato: FIEBDC-3/2016
- Programa: Gerador de preços para construção civil. CYPE Ingenieros, S.A.
- Data: 11/06/2024
- Moeda: EUR
- Custos indirectos: 3 %
- IVA: 23 %

## I Instalações

### IA Audiovisuais

#### IAA Rede de cabos coaxiais

**IAA031** Ud Mastro para a fixação de antenas.
Mastro para fixação de 1 antena, de tubo de aço com tratamento anticorrosão, de 1,65 m de altura, 35 mm de diâmetro e 1,5 mm de espessura. Inclusive grupo de espias para fixação do mastro, ancoragens e quantos acessórios sejam necessários para a sua correcta instalação.
Inclui: Marcação. Montagem.
Critério de medição de projecto: Número de unidades previstas, segundo documentação gráfica de Projecto.
Critério de medição de obra: Medir-se-á o número de unidades realmente executadas segundo especificações de Projecto.

| Código | Un | Descrição | Rendimento | Preço | Importância |
|---|---|---|---|---|---|
| mt40saf010aj | Ud | Mastro para fixação de antenas, de tubo de aço com tratamento anticorrosão, de 1,65 m de altura, 35 mm de diâmetro e 1,5 mm de espessura, união por encaixe. Inclusive acessórios. (material) | 1 | 12.24 | 12.240 |
| mt40saf011m | Ud | Garra de ancoragem a obra em L para mastro, para colocação em superfície, de 200 mm de comprimento e 4 mm de espessura, com abraçadeira. (material) | 1 | 5.06 | 5.060 |
| mt40saf050a | m | Cabo de aço de 2 mm de diâmetro, para grupo de espias de fixação de mastro. Inclusive placa base, ferragens e tensores. (material) | 4.5 | 1.46 | 6.570 |
| mo001 | h | Oficial de 1ª instalador de telecomunicações. (mão de obra) | 1.073 | 23.31 | 25.012 |
| mo056 | h | Ajudante de instalador de telecomunicações. (mão de obra) | 1.073 | 22.09 | 23.703 |
| % | % | Custos directos complementares | 2 % | 72.585 | 1.452 |
|  |  | Custos directos |  |  | 74.037 |

Resíduos:
- colocação: mt40saf011m; factor de resíduo 0.02
- colocação: mt40saf050a Cabo de aço de 2 mm de diâmetro, para grupo de espias de fixação de mastro. Inclusive placa base, ferragens e tensores; factor de resíduo 0.0158367

## Recursos

**mt40saf010aj** Ud Mastro para fixação de antenas
Dados técnicos: Custo energético 26.557 MJ; Emissão de CO2 1.403 kg
Resíduos:
- embalagem: re150101 Embalagens de papel e cartão. (componente de resíduo); rendimento 0.03 kg; Código LER 15 01 01; Massa do elemento 1 kg; Volume 0.001333 m3

**mt40saf011m** Ud Garra de ancoragem a obra em L para mastro
Dados técnicos: Custo energético 7.180 MJ; Emissão de CO2 0.367 kg; Código LER 17 04 05; Massa do elemento 0.484 kg; Volume 0.00023 m3
Resíduos:
- embalagem: re170203 Plástico. (componente de resíduo); rendimento 0.025 kg; Código LER 17 02 03; Massa do elemento 1 kg; Volume 0.001667 m3

**mt40saf050a** m Cabo de aço de 2 mm de diâmetro, para grupo de espias de fixação de mastro. Inclusive placa base, ferragens e tensores
Dados técnicos: Custo energético 0.277 MJ; Emissão de CO2 0.069 kg; Código LER 17 04 11; Massa do elemento 0.0245 kg; Volume 0.000016 m3
Resíduos:
- embalagem: re150101 Embalagens de papel e cartão; rendimento 0.067 kg
