# Torre para fixação de antenas

- Propriedade do ficheiro: CYPE Ingenieros S.A.
- Formato: FIEBDC-3/2016
- Programa: Gerador de preços para construção civil. CYPE Ingenieros, S.A.
- Data: 23/10/2024
- Moeda: EUR
- Custos indirectos: 3 %
- IVA: 23 %

## I Instalações

### IA Audiovisuais

#### IAA Rede de cabos coaxiais

**IAA032** Ud Torre para fixação de antenas.
Torre para fixação de 1 antena, de 4,15 m de altura. Inclusive grupo de espias para fixação da torre, ancoragens e quantos acessórios sejam necessários para a sua correcta instalação.
Inclui: Marcação. Montagem.
Critério de medição de projecto: Número de unidades previstas, segundo documentação gráfica de Projecto.
Critério de medição de obra: Medir-se-á o número de unidades realmente executadas segundo especificações de Projecto.

| Código | Un | Descrição | Rendimento | Preço | Importância |
|---|---|---|---|---|---|
| mt40saf010aj | Ud | Mastro para fixação de antenas, de tubo de aço com tratamento anticorrosão, de 1,65 m de altura, 35 mm de diâmetro e 1,5 mm de espessura, união por encaixe. Inclusive acessórios. (material) | 1 | 12.24 | 12.240 |
| mt40saf030f | Ud | Tramo superior para torre de fixação de antena, de 2,5 m de altura e secção triangular de 180 mm de lado, de tubo de aço de 20 mm de diâmetro e treliça de aço de 7 mm de diâmetro, com tratamento anticorrosão, união por encaixe. Inclusive acessórios. (material) | 1 | 104.7 | 104.700 |
| mt40saf031a | Ud | Placa base rígida, quadrada, para soldar ou aparafusar, para fixação de tramo de secção triangular através de união por encaixe, inclusive acessórios de fixação. (material) | 1 | 16.54 | 16.540 |
| mt40saf040a | m | Cabo de aço de 2 mm de diâmetro, para grupo de espias de fixação de torre. Inclusive placa base, ferragens e tensores. (material) | 25 | 1.46 | 36.500 |
| mo001 | h | Oficial de 1ª instalador de telecomunicações. (mão de obra) | 3.757 | 23.31 | 87.576 |
| mo056 | h | Ajudante de instalador de telecomunicações. (mão de obra) | 3.757 | 22.09 | 82.992 |
| % | % | Custos directos complementares | 2 % | 340.548 | 6.811 |
|  |  | Custos directos |  |  | 347.359 |

Resíduos:
- colocação: mt40saf030f; factor de resíduo 0.006
- colocação: mt40saf031a; factor de resíduo 0.006
- colocação: mt40saf040a Cabo de aço de 2 mm de diâmetro, para grupo de espias de fixação de torre. Inclusive placa base, ferragens e tensores; factor de resíduo 0.0158367

## Recursos

**mt40saf010aj** Ud Mastro para fixação de antenas
Dados técnicos: Custo energético 26.557 MJ; Emissão de CO2 1.403 kg
Resíduos:
- embalagem: re150101 Embalagens de papel e cartão. (componente de resíduo); rendimento 0.03 kg; Código LER 15 01 01; Massa do elemento 1 kg; Volume 0.001333 m3

**mt40saf030f** Ud Tramo superior para torre de fixação de antena
Dados técnicos: Custo energético 173.443 MJ; Emissão de CO2 8.990 kg; Código LER 17 04 05; Massa do elemento 17.25 kg; Volume 0.008214 m3
Resíduos:
- embalagem: re170203 Plástico. (componente de resíduo); rendimento 0.04 kg; Código LER 17 02 03; Massa do elemento 1 kg; Volume 0.001667 m3

**mt40saf031a** Ud Placa base rígida
Dados técnicos: Custo energético 58.530 MJ; Emissão de CO2 3.028 kg; Código LER 17 04 05; Massa do elemento 5.56 kg; Volume 0.002648 m3
Resíduos:
- embalagem: re170203 Plástico; rendimento 0.04 kg

**mt40saf040a** m Cabo de aço de 2 mm de diâmetro, para grupo de espias de fixação de torre. Inclusive placa base, ferragens e tensores
Dados técnicos: Custo energético 0.277 MJ; Emissão de CO2 0.069 kg; Código LER 17 04 11; Massa do elemento 0.0245 kg; Volume 0.000016 m3
Resíduos:
- embalagem: re150101 Embalagens de papel e cartão; rendimento 0.067 kg
