# Repartidor geral de par de cobre

- Propriedade do ficheiro: CYPE Ingenieros S.A.
- Formato: FIEBDC-3/2016
- Programa: Gerador de preços para construção civil. CYPE Ingenieros, S.A.
- Data: 11/06/2024
- Moeda: EUR
- Custos indirectos: 3 %
- IVA: 23 %

## I Instalações

### IA Audiovisuais

#### IAF Rede de pares de cobre

**IAF025** Ud Repartidor geral de par de cobre.
Repartidor geral de par de cobre (RG-PC), com uma capacidade de 50 pares, alojado no ATE inferior, formado por: 13 conectores tipo RJ-45 e 1 painel com capacidade para 24 conectores. Inclusive acessórios de fixação.
Inclui: Colocação do painel. Colocação dos conectores. Ligação e verificação do seu correcto funcionamento.
Critério de medição de projecto: Número de unidades previstas, segundo documentação gráfica de Projecto.
Critério de medição de obra: Medir-se-á o número de unidades realmente executadas segundo especificações de Projecto.

| Código | Un | Descrição | Rendimento | Preço | Importância |
|---|---|---|---|---|---|
| mt40dpt140 | Ud | Conector tipo RJ-45 com 8 contactos, categoria 6. (material) | 13 | 1.53 | 19.890 |
| mt40ipt050b | Ud | Painel de 1 unidade de altura, de chapa electrozincada, com capacidade para 24 conectores tipo RJ-45, inclusive acessórios de fixação. (material) | 1 | 8.58 | 8.580 |
| mo001 | h | Oficial de 1ª instalador de telecomunicações. (mão de obra) | 3.119 | 23.31 | 72.704 |
| % | % | Custos directos complementares | 2 % | 101.174 | 2.023 |
|  |  | Custos directos |  |  | 103.197 |

## Recursos

**mt40dpt140** Ud Conector tipo RJ-45 com 8 contactos, categoria 6
Dados técnicos: Custo energético 2.988 MJ; Emissão de CO2 0.214 kg
Resíduos:
- embalagem: re150101 Embalagens de papel e cartão. (componente de resíduo); rendimento 0.072 kg; Código LER 15 01 01; Massa do elemento 1 kg; Volume 0.001333 m3

**mt40ipt050b** Ud Painel de 1 unidade de altura
Dados técnicos: Custo energético 0.016 MJ; Emissão de CO2 0.026 kg
Resíduos:
- embalagem: re150101 Embalagens de papel e cartão; rendimento 0.03 kg
