# Ponto de distribuição

- Propriedade do ficheiro: CYPE Ingenieros S.A.
- Formato: FIEBDC-3/2016
- Programa: Gerador de preços para construção civil. CYPE Ingenieros, S.A.
- Data: 25/09/2024
- Moeda: EUR
- Custos indirectos: 3 %
- IVA: 23 %

## I Instalações

### IA Audiovisuais

#### IAF Rede de pares de cobre

**IAF040** Ud Ponto de distribuição.
Ponto de distribuição para a segregação de 10 pares, colocado na caixa de coluna da rede colectiva e equipado com 1 régua de corte e ensaio, com capacidade para 10 pares cada uma e tipo de ligação por inserção e deslocamento do isolante, montadas cada uma delas na caixa de coluna da rede colectiva. Inclusive etiquetas identificativas, suportes metálicos para os repartidores e acessórios.
Inclui: Colocação dos suportes. Colocação das réguas. Ligação e verificação do seu correcto funcionamento.
Critério de medição de projecto: Número de unidades previstas, segundo documentação gráfica de Projecto.
Critério de medição de obra: Medir-se-á o número de unidades realmente executadas segundo especificações de Projecto.

| Código | Un | Descrição | Rendimento | Preço | Importância |
|---|---|---|---|---|---|
| mt40mta010b | Ud | Régua de corte e ensaio, com uma capacidade de 10 pares, com inserção do condutor por deslocamento do isolante. (material) | 1 | 5.4 | 5.400 |
| mt40mta020b | Ud | Suporte metálico individual para régua de 10 pares. (material) | 1 | 1.86 | 1.860 |
| mt40mta040b | Ud | Máscara identificativa formada por aro porta-rótulos reclinável, 10 pares. (material) | 1 | 3.02 | 3.020 |
| mo001 | h | Oficial de 1ª instalador de telecomunicações. (mão de obra) | 0.086 | 23.31 | 2.005 |
| mo056 | h | Ajudante de instalador de telecomunicações. (mão de obra) | 0.086 | 22.09 | 1.900 |
| % | % | Custos directos complementares | 2 % | 14.185 | 0.284 |
|  |  | Custos directos |  |  | 14.469 |

## Recursos

**mt40mta010b** Ud Régua de corte e ensaio, com uma capacidade de 10 pares, com inserção do condutor por deslocamento do isolante
Dados técnicos: Custo energético 1.074 MJ; Emissão de CO2 0.074 kg
Resíduos:
- embalagem: re150101 Embalagens de papel e cartão. (componente de resíduo); rendimento 0.032 kg; Código LER 15 01 01; Massa do elemento 1 kg; Volume 0.001333 m3

**mt40mta020b** Ud Suporte metálico individual para régua de 10 pares
Dados técnicos: Custo energético 0.235 MJ; Emissão de CO2 0.071 kg
Resíduos:
- embalagem: re150101 Embalagens de papel e cartão; rendimento 0.072 kg

**mt40mta040b** Ud Máscara identificativa formada por aro porta-rótulos reclinável, 10 pares
Dados técnicos: Custo energético 0.133 MJ; Emissão de CO2 0.210 kg
Resíduos:
- embalagem: re150101 Embalagens de papel e cartão; rendimento 0.247 kg
