# Repartidor geral de fibra óptica

- Propriedade do ficheiro: CYPE Ingenieros S.A.
- Formato: FIEBDC-3/2016
- Programa: Gerador de preços para construção civil. CYPE Ingenieros, S.A.
- Data: 23/10/2024
- Moeda: EUR
- Custos indirectos: 3 %
- IVA: 23 %

## I Instalações

### IA Audiovisuais

#### IAO Rede de fibra óptica

**IAO010** Ud Repartidor geral de fibra óptica.
Repartidor geral de fibra óptica (RG-FO) em armário mural, para 6 fibras ópticas, formado por caixa mural de aço galvanizado e 1 módulo óptico de 12 conectores tipo SC simples, de aço galvanizado.
Critérios considerados na determinação do preço da unidade de obra: O preço não inclui o armário mural.
Inclui: Colocação da caixa no armário mural. Colocação dos módulos ópticos. Ligação e verificação do seu correcto funcionamento.
Critério de medição de projecto: Número de unidades previstas, segundo documentação gráfica de Projecto.
Critério de medição de obra: Medir-se-á o número de unidades realmente executadas segundo especificações de Projecto.

| Código | Un | Descrição | Rendimento | Preço | Importância |
|---|---|---|---|---|---|
| mt40foa030J | Ud | Caixa mural com capacidade para 2 módulos ópticos, de aço galvanizado, de 320x300x60 mm, para instalações de fibra óptica. Inclusive fecho com chave, acessórios e fixações. (material) | 1 | 134.29 | 134.290 |
| mt40fod010 | Ud | Módulo óptico de 12 conectores tipo SC/APC simples, de aço galvanizado, de 200x120x20 mm. (material) | 1 | 139.29 | 139.290 |
| mo001 | h | Oficial de 1ª instalador de telecomunicações. (mão de obra) | 0.751 | 23.31 | 17.506 |
| mo056 | h | Ajudante de instalador de telecomunicações. (mão de obra) | 0.751 | 22.09 | 16.590 |
| % | % | Custos directos complementares | 2 % | 307.676 | 6.154 |
|  |  | Custos directos |  |  | 313.830 |

## Recursos

**mt40foa030J** Ud Caixa mural com capacidade para 2 módulos ópticos
Dados técnicos: Custo energético 0.019 MJ; Emissão de CO2 0.031 kg
Resíduos:
- embalagem: re150101 Embalagens de papel e cartão. (componente de resíduo); rendimento 0.036 kg; Código LER 15 01 01; Massa do elemento 1 kg; Volume 0.001333 m3

**mt40fod010** Ud Módulo óptico de 12 conectores tipo SC/APC simples, de aço galvanizado, de 200x120x20 mm
Dados técnicos: Custo energético 0.020 MJ; Emissão de CO2 0.032 kg
Resíduos:
- embalagem: re150101 Embalagens de papel e cartão; rendimento 0.037 kg
