# Placa exterior de vídeo-porteiro colectivo

- Propriedade do ficheiro: CYPE Ingenieros S.A.
- Formato: FIEBDC-3/2016
- Programa: Gerador de preços para construção civil. CYPE Ingenieros, S.A.
- Data: 23/10/2024
- Moeda: EUR
- Custos indirectos: 3 %
- IVA: 23 %

## I Instalações

### IA Audiovisuais

#### IAV Interfonia e vídeo

**IAV012** Ud Placa exterior de vídeo-porteiro colectivo.
Instalação de placa exterior de acesso adicional de vídeo-porteiro digital para 10 habitações composta por: placa exterior de rua digital com 10 botões de pressão de chamada, fecho superior e inferior e câmara P/B, alimentador. Inclusive abre-portas, viseira, distribuidores de vídeo, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 32 | 0.48 | 15.360 |
| mt40pea030c | m | Cabo paralelo formado por condutores de cobre de 2x1,0 mm². Segundo NP 2356. (material) | 7 | 0.82 | 5.740 |
| mt40pga012 | m | Cabo de vídeo-porteiro formado por condutores de cobre de 2x0,25 mm² + 2x1,0 mm² e cabo coaxial de 75 Ohm. (material) | 25 | 1.75 | 43.750 |
| mt40pga020b | Ud | Caixa de encastrar, para módulo compacto. (material) | 1 | 5.04 | 5.040 |
| mt40pga062b | Ud | Viseira, para módulo compacto. (material) | 1 | 31.57 | 31.570 |
| mt40pgv070f | Ud | Módulo compacto para vídeo, com 10 botões de pressão de chamada em duas colunas, e fecho superior e inferior. (material) | 1 | 144.87 | 144.870 |
| mt40pga090c | Ud | Módulo de som, com telecâmara P/B. (material) | 1 | 445.39 | 445.390 |
| mt40pga100b | Ud | Módulo microprocessado. (material) | 1 | 126.19 | 126.190 |
| mt40pga110 | Ud | Módulo codificador de botões de pressão. (material) | 1 | 21.88 | 21.880 |
| mt40pga050b | Ud | Abre-portas eléctrico de corrente contínua. (material) | 1 | 17.78 | 17.780 |
| mt40pga130c | Ud | Fonte de alimentação, para 10 monitores e/ou telefones com instalação digital. (material) | 1 | 109.95 | 109.950 |
| mo003 | h | Oficial de 1ª electricista. (mão de obra) | 16.316 | 23.31 | 380.326 |
| mo102 | h | Ajudante de electricista. (mão de obra) | 16.316 | 22.09 | 360.420 |
| % | % | Custos directos complementares | 2 % | 1708.266 | 34.165 |
|  |  | Custos directos |  |  | 1742.431 |

Resíduos:
- colocação: mt35tpt010be; factor de resíduo 0.0275
- colocação: mt40pea030c Cabo paralelo formado por condutores de cobre de 2x1,0 mm². Segundo NP 2356; factor de resíduo 0.0165169
- colocação: mt40pga012 Cabo de vídeo-porteiro formado por condutores de cobre de 2x0,25 mm² + 2x1,0 mm² e cabo coaxial de 75 Ohm; factor de resíduo 0.0154709

## Recursos

**mt35tpt010be** m Tubo rígido de PVC VD-M de 20 mm de diâmetro exterior e 1,5 mm de espessura. Resistência à compressão 750 N
Dados técnicos: Custo energético 12.594 MJ; Emissão de CO2 0.625 kg; Código LER 17 02 03; Massa do elemento 0.13 kg; Volume 0.000217 m3

**mt40pea030c** m Cabo paralelo formado por condutores de cobre de 2x1,0 mm². Segundo NP 2356
Dados técnicos: Custo energético 0.691 MJ; Emissão de CO2 0.068 kg; Código LER 17 04 11; Massa do elemento 0.0178 kg; Volume 0.000012 m3
Resíduos:
- embalagem: re150101 Embalagens de papel e cartão. (componente de resíduo); rendimento 0.065 kg; Código LER 15 01 01; Massa do elemento 1 kg; Volume 0.001333 m3

**mt40pga012** m Cabo de vídeo-porteiro formado por condutores de cobre de 2x0,25 mm² + 2x1,0 mm² e cabo coaxial de 75 Ohm
Dados técnicos: Custo energético 0.858 MJ; Emissão de CO2 0.073 kg; Código LER 17 04 11; Massa do elemento 0.0223 kg; Volume 0.000015 m3
Resíduos:
- embalagem: re150101 Embalagens de papel e cartão; rendimento 0.067 kg

**mt40pga020b** Ud Caixa de encastrar, para módulo compacto
Dados técnicos: Custo energético 0.016 MJ; Emissão de CO2 0.026 kg
Resíduos:
- embalagem: re150101 Embalagens de papel e cartão; rendimento 0.03 kg

**mt40pga062b** Ud Viseira, para módulo compacto
Dados técnicos: Custo energético 0.133 MJ; Emissão de CO2 0.210 kg
Resíduos:
- embalagem: re150101 Embalagens de papel e cartão; rendimento 0.247 kg

**mt40pgv070f** Ud Módulo compacto para vídeo, com 10 botões de pressão de chamada em duas colunas, e fecho superior e inferior
Dados técnicos: Custo energético 143.128 MJ; Emissão de CO2 9.482 kg
Resíduos:
- embalagem: re150101 Embalagens de papel e cartão; rendimento 0.247 kg

**mt40pga090c** Ud Módulo de som, com telecâmara P/B
Dados técnicos: Custo energético 0.160 MJ; Emissão de CO2 0.252 kg
Resíduos:
- embalagem: re150101 Embalagens de papel e cartão; rendimento 0.296 kg

**mt40pga100b** Ud Módulo microprocessado
Dados técnicos: Custo energético 0.133 MJ; Emissão de CO2 0.210 kg
Resíduos:
- embalagem: re150101 Embalagens de papel e cartão; rendimento 0.247 kg

**mt40pga110** Ud Módulo codificador de botões de pressão
Dados técnicos: Custo energético 0.133 MJ; Emissão de CO2 0.210 kg
Resíduos:
- embalagem: re150101 Embalagens de papel e cartão; rendimento 0.247 kg

**mt40pga050b** Ud Abre-portas eléctrico de corrente contínua
Dados técnicos: Custo energético 2.890 MJ; Emissão de CO2 0.209 kg
Resíduos:
- embalagem: re150101 Embalagens de papel e cartão; rendimento 0.072 kg

**mt40pga130c** Ud Fonte de alimentação, para 10 monitores e/ou telefones com instalação digital
Dados técnicos: Custo energético 37.589 MJ; Emissão de CO2 2.007 kg
Resíduos:
- embalagem: re150101 Embalagens de papel e cartão; rendimento 0.036 kg
