# Unidade interior de ar condicionado, de cassete, para sistema VRV-5, para gás R-32

- Propriedade do ficheiro: CYPE Ingenieros S.A.
- Formato: FIEBDC-3/2016
- Programa: Gerador de preços para construção civil. CYPE Ingenieros, S.A.
- Data: 25/09/2024
- Moeda: EUR
- Custos indirectos: 3 %
- IVA: 23 %

## I Instalações

### IB Sistemas de climatização

#### IBY Sistema VRV (Daikin)

**IBY115** Ud Unidade interior de ar condicionado, de cassete, para sistema VRV-5, para gás R-32.
Unidade interior de ar condicionado, para sistema VRV-5 (Volume de Refrigerante Variável), para gás R-32, de cassete de 4 vias, adaptável a painel modular para tecto standard de 600x600 mm, modelo FXZA15A "DAIKIN", alimentação monofásica (230V/50Hz), potência frigorífica nominal 1,7 kW (temperatura de bolbo seco de ar interior 27°C, temperatura de bolbo húmido de ar interior 19°C, temperatura de bolbo seco do ar exterior 35°C), potência calorífica nominal 1,9 kW (temperatura de bolbo seco de ar interior 20°C, temperatura de bolbo seco do ar exterior 7°C), consumo eléctrico nominal em arrefecimento 43 W, consumo eléctrico nominal em aquecimento 36 W, pressão sonora a velocidade baixa 25,5 dBA, caudal de ar a velocidade alta 8,5 m³/min, de 260x575x575 mm (de perfil baixo), peso 15,5 kg, válvula de expansão electrónica, bomba de drenagem, bloco de terminais F1-F2 para cabo de 2 fios de transmissão e controlo (bus D-III Net) a unidade exterior, controlo por microprocessador, orientação vertical automática (distribuição uniforme de ar), sinal de limpeza de filtro e filtro de ar de sucção, com possibilidade de fechar uma ou duas vias de impulsão para facilitar a instalação em esquinas e corredores; painel decorativo para unidade de ar condicionado de cassete de 4 vias FXZQ-A, modelo BYFQ60C4W. Regulação: controlo remoto multifunção, modelo Madoka BRC1H52W. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai185a | Ud | Unidade interior de ar condicionado, para sistema VRV-5 (Volume de Refrigerante Variável), para gás R-32, de cassete de 4 vias, adaptável a painel modular para tecto standard de 600x600 mm, modelo FXZA15A "DAIKIN", alimentação monofásica (230V/50Hz), potência frigorífica nominal 1,7 kW (temperatura de bolbo seco de ar interior 27°C, temperatura de bolbo húmido de ar interior 19°C, temperatura de bolbo seco do ar exterior 35°C), potência calorífica nominal 1,9 kW (temperatura de bolbo seco de ar interior 20°C, temperatura de bolbo seco do ar exterior 7°C), consumo eléctrico nominal em arrefecimento 43 W, consumo eléctrico nominal em aquecimento 36 W, pressão sonora a velocidade baixa 25,5 dBA, caudal de ar a velocidade alta 8,5 m³/min, de 260x575x575 mm (de perfil baixo), peso 15,5 kg, válvula de expansão electrónica, bomba de drenagem, bloco de terminais F1-F2 para cabo de 2 fios de transmissão e controlo (bus D-III Net) a unidade exterior, controlo por microprocessador, orientação vertical automática (distribuição uniforme de ar), sinal de limpeza de filtro e filtro de ar de sucção, com possibilidade de fechar uma ou duas vias de impulsão para facilitar a instalação em esquinas e corredores. (material) | 1 | 1611 | 1611.000 |
| mt42www090 | Ud | Kit de suportes para suspensão ao tecto, formado por quatro varões roscados de aço galvanizado, com as correspondentes buchas, porcas e anilhas. (material) | 1 | 22 | 22.000 |
| mt42dai186a | Ud | Painel decorativo para unidade de ar condicionado de cassete de 4 vias FXZQ-A, modelo BYFQ60C4W "DAIKIN", de cor branca e 46x620x620 mm. (material) | 1 | 420 | 420.000 |
| mt42dai508a | Ud | Controlo remoto multifunção, modelo Madoka BRC1H52W "DAIKIN", cor branca, com programação semanal, possibilidade de seleccionar modo standard ou simplificado de hotéis, função para/arranque, alteração do modo de funcionamento, limitação da temperatura de setpoint, selecção da velocidade do ventilador e funções avançadas através de App para smartphone com conectividade Bluetooth Low Energy (BLE). (material) | 1 | 209 | 209.000 |
| mt35tpt010ke | m | Tubo rígido de PVC VD-F de 16 mm de diâmetro exterior e 1,3 mm de espessura. Resistência à compressão 1250 N, resistência ao impacto 6 joules, temperatura de trabalho -25°C até 90°C, classificação 4442, segundo NP EN 61386-1 e NP EN 61386-21, com o preço incrementado em 20% relativamente a acessórios e peças especiais. (material) | 3 | 1.78 | 5.340 |
| mt42dai900 | m | Cabo bus de 2 fios, de 0,5 mm² de secção por fio (material) | 3 | 0.8 | 2.400 |
| mo005 | h | Oficial de 1ª instalador de ar condicionado. (mão de obra) | 1.073 | 23.31 | 25.012 |
| mo104 | h | Ajudante de instalador de ar condicionado. (mão de obra) | 1.073 | 22.09 | 23.703 |
| % | % | Custos directos complementares | 2 % | 2318.455 | 46.369 |
|  |  | Custos directos |  |  | 2364.824 |

Resíduos:
- colocação: mt35tpt010ke; factor de resíduo 0.0275
- colocação: mt42dai900 Cabo bus de 2 fios, de 0,5 mm² de secção por fio; factor de resíduo 0.0165111

## Recursos

**mt42dai185a** Ud Unidade interior de ar condicionado
Dados técnicos: Custo energético 720.400 MJ; Emissão de CO2 49.284 kg
Resíduos:
- embalagem: re150101 Embalagens de papel e cartão. (componente de resíduo); rendimento 0.18 kg; Código LER 15 01 01; Massa do elemento 1 kg; Volume 0.001333 m3
- embalagem: re170203 Plástico. (componente de resíduo); rendimento 0.09 kg; Código LER 17 02 03; Massa do elemento 1 kg; Volume 0.001667 m3

**mt42dai186a** Ud Painel decorativo para unidade de ar condicionado de cassete de 4 vias FXZQ-A
Dados técnicos: Custo energético 263.563 MJ; Emissão de CO2 16.115 kg
Resíduos:
- embalagem: re150101 Embalagens de papel e cartão; rendimento 3.68 kg

**mt35tpt010ke** m Tubo rígido de PVC VD-F de 16 mm de diâmetro exterior e 1,3 mm de espessura. Resistência à compressão 1250 N
Dados técnicos: Custo energético 7.750 MJ; Emissão de CO2 0.385 kg; Código LER 17 02 03; Massa do elemento 0.08 kg; Volume 0.000133 m3

**mt42dai900** m Cabo bus de 2 fios, de 0,5 mm² de secção por fio
Dados técnicos: Custo energético 1.694 MJ; Emissão de CO2 0.087 kg; Código LER 17 04 11; Massa do elemento 0.045 kg; Volume 0.00003 m3
Resíduos:
- embalagem: re150101 Embalagens de papel e cartão; rendimento 0.065 kg
