# Derivação para linha frigorífica de líquido e de gás, para sistema VRV-5, para gás R-32

- Propriedade do ficheiro: CYPE Ingenieros S.A.
- Formato: FIEBDC-3/2016
- Programa: Gerador de preços para construção civil. CYPE Ingenieros, S.A.
- Data: 25/09/2024
- Moeda: EUR
- Custos indirectos: 3 %
- IVA: 23 %

## I Instalações

### IB Sistemas de climatização

#### IBY Sistema VRV (Daikin)

**IBY160** Ud Derivação para linha frigorífica de líquido e de gás, para sistema VRV-5, para gás R-32.
Derivação de linha frigorífica formada por conjunto de duas juntas Refnet, uma para a linha de líquido e outra para a linha de gás, para sistema VRV-5 (Volume de Refrigerante Variável), para gás R-32, modelo KHRA22M65T "DAIKIN", com índice máximo de ligação de unidades interiores de 650.
Inclui: Ligação.
Critério de medição de projecto: Número de unidades previstas, segundo documentação gráfica de Projecto.
Critério de medição de obra: Medir-se-á o número de unidades realmente executadas segundo especificações de Projecto.

| Código | Un | Descrição | Rendimento | Preço | Importância |
|---|---|---|---|---|---|
| mt42dai602a | Ud | Conjunto de duas juntas Refnet, uma para a linha de líquido e outra para a linha de gás, para sistema VRV-5 (Volume de Refrigerante Variável), para gás R-32, modelo KHRA22M65T "DAIKIN", com índice máximo de ligação de unidades interiores de 650. (material) | 1 | 286 | 286.000 |
| mo005 | h | Oficial de 1ª instalador de ar condicionado. (mão de obra) | 0.054 | 23.31 | 1.259 |
| mo104 | h | Ajudante de instalador de ar condicionado. (mão de obra) | 0.054 | 22.09 | 1.193 |
| % | % | Custos directos complementares | 2 % | 288.452 | 5.769 |
|  |  | Custos directos |  |  | 294.221 |
