# Termoacumulador eléctrico

- Propriedade do ficheiro: CYPE Ingenieros S.A.
- Formato: FIEBDC-3/2016
- Programa: Gerador de preços para construção civil. CYPE Ingenieros, S.A.
- Data: 04/07/2024
- Moeda: EUR
- Custos indirectos: 3 %
- IVA: 23 %

## I Instalações

### IC Aquecimento, arrefecimento, climatização e A.Q.S.

#### ICA Água quente

**ICA010** Ud Termoacumulador eléctrico.
Termoacumulador eléctrico para o serviço de A.Q.S., resistência embainhada de esteatite, capacidade 100 l, potência 2 kW, eficiência energética classe C, perfil de consumo L, ajuste de temperatura de 30°C a 80°C, de 440 mm de diâmetro e 1000 mm de altura, formado por tanque de aço vitrificado, isolamento de espuma de poliuretano, ânodo de sacrifício de magnésio com indicador luminoso do seu estado, válvula de segurança e válvula antirretorno, com função de protecção anti-geadas. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38ted015m | Ud | Termoacumulador eléctrico para o serviço de A.Q.S., resistência embainhada de esteatite, capacidade 100 l, potência 2 kW, eficiência energética classe C, perfil de consumo L, ajuste de temperatura de 30°C a 80°C, de 440 mm de diâmetro e 1000 mm de altura, formado por tanque de aço vitrificado, isolamento de espuma de poliuretano, ânodo de sacrifício de magnésio com indicador luminoso do seu estado, válvula de segurança e válvula antirretorno, com função de protecção anti-geadas. (material) | 1 | 349.2 | 349.200 |
| mt38tew010a | Ud | Tubo de ligação flexível de 20 cm e 1/2" de diâmetro. (material) | 2 | 8 | 16.000 |
| mt37sve010c | Ud | Válvula de esfera de latão niquelado para enroscar de 3/4". (material) | 2 | 7.3 | 14.600 |
| mt38www011 | Ud | Material auxiliar para instalações de A.Q.S. (material) | 1 | 1.45 | 1.450 |
| mo008 | h | Oficial de 1ª canalizador. (mão de obra) | 0.912 | 23.31 | 21.259 |
| mo107 | h | Ajudante de canalizador. (mão de obra) | 0.912 | 22.09 | 20.146 |
| % | % | Custos directos complementares | 2 % | 422.655 | 8.453 |
|  |  | Custos directos |  |  | 431.108 |

## Recursos

**mt38ted015m** Ud Termoacumulador eléctrico para o serviço de A.Q.S
Dados técnicos: Custo energético 1313.309 MJ; Emissão de CO2 89.712 kg
Resíduos:
- embalagem: re150101 Embalagens de papel e cartão. (componente de resíduo); rendimento 1.382 kg; Código LER 15 01 01; Massa do elemento 1 kg; Volume 0.001333 m3

**mt37sve010c** Ud Válvula de esfera de latão niquelado para enroscar de 3/4"
Dados técnicos: Custo energético 720.409 MJ; Emissão de CO2 48.441 kg
Resíduos:
- embalagem: re150101 Embalagens de papel e cartão; rendimento 0.072 kg
