# Termoacumulador eléctrico

- Propriedade do ficheiro: CYPE Ingenieros S.A.
- Formato: FIEBDC-3/2016
- Programa: Gerador de preços para construção civil. CYPE Ingenieros, S.A.
- Data: 11/06/2024
- Moeda: EUR
- Custos indirectos: 3 %
- IVA: 23 %

## I Instalações

### IC Aquecimento, arrefecimento, climatização e A.Q.S.

#### ICA Água quente

**ICA010** Ud Termoacumulador eléctrico.
Termoacumulador eléctrico, instalação mural, capacidade 30 l, potência 1,6 kW, eficiência energética classe C, perfil de consumo S, temperatura máxima 70°C, de 453 mm de diâmetro e 577 mm de altura, peso 12,8 kg, formado por tanque de aço vitrificado, resistência eléctrica embainhada, display digital com códigos de erro, ânodo de sacrifício de magnésio, termostato de segurança, grupo hidráulico de segurança e função de protecção anti-geadas. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38vai261a | Ud | Termoacumulador eléctrico, instalação mural, capacidade 30 l, potência 1,6 kW, eficiência energética classe C, perfil de consumo S, temperatura máxima 70°C, de 453 mm de diâmetro e 577 mm de altura, peso 12,8 kg, formado por tanque de aço vitrificado, resistência eléctrica embainhada, display digital com códigos de erro, ânodo de sacrifício de magnésio, termostato de segurança, grupo hidráulico de segurança e função de protecção anti-geadas. (material) | 1 | 238.88 | 238.880 |
| mt38tew010a | Ud | Tubo de ligação flexível de 20 cm e 1/2" de diâmetro. (material) | 2 | 8 | 16.000 |
| mt37sve010b | Ud | Válvula de esfera de latão niquelado para enroscar de 1/2". (material) | 2 | 4.95 | 9.900 |
| mt38www011 | Ud | Material auxiliar para instalações de A.Q.S. (material) | 1 | 1.45 | 1.450 |
| mo008 | h | Oficial de 1ª canalizador. (mão de obra) | 0.805 | 23.31 | 18.765 |
| mo107 | h | Ajudante de canalizador. (mão de obra) | 0.805 | 22.09 | 17.782 |
| % | % | Custos directos complementares | 2 % | 302.777 | 6.056 |
|  |  | Custos directos |  |  | 308.833 |

## Recursos

**mt37sve010b** Ud Válvula de esfera de latão niquelado para enroscar de 1/2"
Dados técnicos: Custo energético 509.569 MJ; Emissão de CO2 34.281 kg
Resíduos:
- embalagem: re150101 Embalagens de papel e cartão. (componente de resíduo); rendimento 0.072 kg; Código LER 15 01 01; Massa do elemento 1 kg; Volume 0.001333 m3
