# Termoacumulador eléctrico

- Propriedade do ficheiro: CYPE Ingenieros S.A.
- Formato: FIEBDC-3/2016
- Programa: Gerador de preços para construção civil. CYPE Ingenieros, S.A.
- Data: 04/07/2024
- Moeda: EUR
- Custos indirectos: 3 %
- IVA: 23 %

## I Instalações

### IC Aquecimento, arrefecimento, climatização e A.Q.S.

#### ICA Água quente

**ICA010** Ud Termoacumulador eléctrico.
Termoacumulador eléctrico para o serviço de A.Q.S., mural horizontal, resistência embainhada, capacidade 80 l, potência 2 kW, de 948 mm de altura e 452 mm de diâmetro, formado por tanque de aço vitrificado, isolamento de espuma de poliuretano. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38tew020A | Ud | Termoacumulador eléctrico para o serviço de A.Q.S., mural horizontal, resistência embainhada, capacidade 80 l, potência 2 kW, de 948 mm de altura e 452 mm de diâmetro, formado por tanque de aço vitrificado, isolamento de espuma de poliuretano. (material) | 1 | 277.42 | 277.420 |
| mt38tew010a | Ud | Tubo de ligação flexível de 20 cm e 1/2" de diâmetro. (material) | 2 | 8 | 16.000 |
| mt37sve010b | Ud | Válvula de esfera de latão niquelado para enroscar de 1/2". (material) | 2 | 4.95 | 9.900 |
| mt37svs050a | Ud | Válvula de segurança antirretorno, de latão cromado, com rosca de 1/2" de diâmetro, regulada a 8 bar de pressão, com manípulo de purga. (material) | 1 | 6.24 | 6.240 |
| mt38www011 | Ud | Material auxiliar para instalações de A.Q.S. (material) | 1 | 1.45 | 1.450 |
| mo008 | h | Oficial de 1ª canalizador. (mão de obra) | 0.869 | 23.31 | 20.256 |
| mo107 | h | Ajudante de canalizador. (mão de obra) | 0.869 | 22.09 | 19.196 |
| % | % | Custos directos complementares | 2 % | 350.462 | 7.009 |
|  |  | Custos directos |  |  | 357.471 |

## Recursos

**mt37sve010b** Ud Válvula de esfera de latão niquelado para enroscar de 1/2"
Dados técnicos: Custo energético 509.569 MJ; Emissão de CO2 34.281 kg
Resíduos:
- embalagem: re150101 Embalagens de papel e cartão. (componente de resíduo); rendimento 0.072 kg; Código LER 15 01 01; Massa do elemento 1 kg; Volume 0.001333 m3

**mt37svs050a** Ud Válvula de segurança antirretorno
Dados técnicos: Custo energético 11.986 MJ; Emissão de CO2 0.864 kg
Resíduos:
- embalagem: re150101 Embalagens de papel e cartão; rendimento 0.072 kg
